# Communicateur téléphonique GSM vers centrale réceptrice d'alarmes, avec simulateur de ligne téléphonique fixe

- Propriété du fichier: CYPE Ingenieros S.A.
- Format: FIEBDC-3/2016
- Logiciel: Générateur de prix de la construction. CYPE Ingenieros, S.A.
- Date: 27/03/2024
- Devise: EUR
- Coûts indirects: 3 %
- Frais généraux: 13 %
- Bénéfice: 6 %
- TVA: 20 %

## T Équipements techniques

### TS Systèmes de sécurité

#### TSN Transmetteurs et communicateurs d'alarme

**TSN010** U Communicateur téléphonique GSM vers centrale réceptrice d'alarmes, avec simulateur de ligne téléphonique fixe.
Communicateur téléphonique GSM à une centrale réceptrice d'alarmes, avec simulateur de ligne téléphonique fixe et envoi d'un message d'alarme par SMS, alimentation à 230 V, source d'alimentation de 1 A et batterie de 0,7 Ah, avec génération de messages pour échec de ligne fixe, de test téléphonique GSM, de batterie faible et d'alarme d'entrée, ligne de backup de sortie, boîte métallique de 155x198x67 mm et programmation par téléphone. Comprend les éléments de fixation.
Inclut: Implantation. Fixation au parement. Montage, connexion et contrôle de son bon fonctionnement.
Critère pour le métré: Nombre d'unités prévues, selon documentation graphique du Projet.
Critère pour le mémoire: On mesurera le nombre d'unités réellement exécutées selon les spécifications du Projet.

| Code | U | Désignation | Quantité | Prix | Montant |
|---|---|---|---|---|---|
| mt41ing170a | U | Communicateur téléphonique GSM à une centrale réceptrice d'alarmes, avec simulateur de ligne téléphonique fixe et envoi d'un message d'alarme par SMS, alimentation à 230 V, source d'alimentation de 1 A et batterie de 0,7 Ah, avec génération de messages pour échec de ligne fixe, de test téléphonique GSM, de batterie faible et d'alarme d'entrée, ligne de backup de sortie, boîte métallique de 155x198x67 mm et programmation par téléphone. Comprend les éléments de fixation. (matériau) | 1 | 657.33 | 657.330 |
| mo006 | h | Compagnon professionnel III/CP2 installateur de réseaux et d'équipements de détection et de sécurité. (main-d'œuvre) | 0.25 | 30.2 | 7.550 |
| mo105 | h | Ouvrier professionnel II/OP installateur de réseaux et d'équipements de détection et de sécurité. (main-d'œuvre) | 0.25 | 25.99 | 6.498 |
| % | % | Frais de chantier des unités d'ouvrage | 2 % | 671.378 | 13.428 |
|  |  | Coûts directs |  |  | 684.806 |
