# Détecteur à infrarouge avec caméra, via radio

- Propriété du fichier: CYPE Ingenieros S.A.
- Format: FIEBDC-3/2016
- Logiciel: Générateur de prix de la construction. CYPE Ingenieros, S.A.
- Date: 27/03/2024
- Devise: EUR
- Coûts indirects: 3 %
- Frais généraux: 13 %
- Bénéfice: 6 %
- TVA: 20 %

## T Équipements techniques

### TS Systèmes de sécurité

#### TSR Centrales d'intrusion par radio

**TSR080** U Détecteur à infrarouge avec caméra, via radio.
Détecteur à infrarouge avec caméra, avec communication par radio, couverture de 14 m/100°, de 120x65x35 mm, avec capteur infrarouge passif, indicateur DEL, caméra avec flash avec couverture de 10 m, protection anti-ouverture, deux batteries au lithium de 3 V et couverture en plastique ABS. Comprend les éléments de fixation.
Inclut: Implantation. Fixation au parement. Montage, connexion et contrôle de son bon fonctionnement.
Critère pour le métré: Nombre d'unités prévues, selon documentation graphique du Projet.
Critère pour le mémoire: On mesurera le nombre d'unités réellement exécutées selon les spécifications du Projet.

| Code | U | Désignation | Quantité | Prix | Montant |
|---|---|---|---|---|---|
| mt41ing244a | U | Détecteur à infrarouge avec caméra, avec communication par radio, couverture de 14 m/100°, de 120x65x35 mm, avec capteur infrarouge passif, indicateur DEL, caméra avec flash avec couverture de 10 m, protection anti-ouverture, deux batteries au lithium de 3 V et couverture en plastique ABS. Comprend les éléments de fixation. (matériau) | 1 | 176 | 176.000 |
| mo006 | h | Compagnon professionnel III/CP2 installateur de réseaux et d'équipements de détection et de sécurité. (main-d'œuvre) | 0.25 | 30.2 | 7.550 |
| mo105 | h | Ouvrier professionnel II/OP installateur de réseaux et d'équipements de détection et de sécurité. (main-d'œuvre) | 0.25 | 25.99 | 6.498 |
| % | % | Frais de chantier des unités d'ouvrage | 2 % | 190.048 | 3.801 |
|  |  | Coûts directs |  |  | 193.849 |
