# Dispositif de terminaison intérieure optique

- Propriété du fichier: CYPE Ingenieros S.A.
- Format: FIEBDC-3/2016
- Logiciel: Générateur de prix de la construction. CYPE Ingenieros, S.A.
- Date: 27/03/2024
- Devise: EUR
- Coûts indirects: 3 %
- Frais généraux: 13 %
- Bénéfice: 6 %
- TVA: 20 %

## T Équipements techniques

### TT Installations de télécommunication

#### TTI Réseaux de câbles à fibre optique

**TTI080** U Dispositif de terminaison intérieure optique.
Dispositif de terminaison intérieure optique constitué de connecteur type 2 traversées SC et boîte en saillie.
Inclut: Mise en place. Connexion et contrôle de son bon fonctionnement.
Critère pour le métré: Nombre d'unités prévues, selon documentation graphique du Projet.
Critère pour le mémoire: On mesurera le nombre d'unités réellement exécutées selon les spécifications du Projet.

| Code | U | Désignation | Quantité | Prix | Montant |
|---|---|---|---|---|---|
| mt40fod035a | U | Dispositif de terminaison intérieure optique constitué de connecteur type 2 traversées SC et boîte en saillie. (matériau) | 1 | 25.16 | 25.160 |
| mo001 | h | Compagnon professionnel III/CP2 installateur en télécommunications. (main-d'œuvre) | 0.25 | 30.2 | 7.550 |
| % | % | Frais de chantier des unités d'ouvrage | 2 % | 32.710 | 0.654 |
|  |  | Coûts directs |  |  | 33.364 |

## Ressources

**mt40fod035a** U Dispositif de terminaison intérieure optique constitué de connecteur type 2 traversées SC et boîte en saillie
Données techniques: Coût énergétique 1.853 MJ; Émission de CO2 0.119 kg
Déchets:
- emballage: re150101 Emballages en papier et en carton. (composant de déchet); quantité 0.032 kg; Code CED 15 01 01; Masse de l'élément 1 kg; Volume 0.001333 m3
