# Antenne pour réception des émissions terrestres

- Propriété du fichier: CYPE Ingenieros S.A.
- Format: FIEBDC-3/2016
- Logiciel: Générateur de prix de la construction. CYPE Ingenieros, S.A.
- Date: 27/03/2024
- Devise: EUR
- Coûts indirects: 3 %
- Frais généraux: 13 %
- Bénéfice: 6 %
- TVA: 20 %

## T Équipements techniques

### TT Installations de télécommunication

#### TTX Réseaux de câbles co-axiaux

**TTX060** U Antenne pour réception des émissions terrestres.
Antenne extérieure FM, circulaire, pour captage des signaux de radiodiffusion sonore analogique provenant d'émissions terrestres, de 1 dBi de gain et 500 mm de longueur. Comprend les ancrages et les accessoires nécessaires pour être correctement installée.
Inclut: Implantation.
Critère pour le métré: Nombre d'unités prévues, selon documentation graphique du Projet.
Critère pour le mémoire: On mesurera le nombre d'unités réellement exécutées selon les spécifications du Projet.

| Code | U | Désignation | Quantité | Prix | Montant |
|---|---|---|---|---|---|
| mt40etv010a | U | Antenne extérieure FM, circulaire, pour captage des signaux de radiodiffusion sonore analogique provenant d'émissions terrestres, de 1 dBi de gain et 500 mm de longueur. (matériau) | 1 | 26.86 | 26.860 |
| mo001 | h | Compagnon professionnel III/CP2 installateur en télécommunications. (main-d'œuvre) | 0.5 | 30.2 | 15.100 |
| mo056 | h | Ouvrier professionnel II/OP installateur en télécommunications. (main-d'œuvre) | 0.5 | 25.99 | 12.995 |
| % | % | Frais de chantier des unités d'ouvrage | 2 % | 54.955 | 1.099 |
|  |  | Coûts directs |  |  | 56.054 |

## Ressources

**mt40etv010a** U Antenne extérieure FM
Données techniques: Coût énergétique 131.511 MJ; Émission de CO2 9.051 kg
Déchets:
- emballage: re150101 Emballages en papier et en carton. (composant de déchet); quantité 0.09 kg; Code CED 15 01 01; Masse de l'élément 1 kg; Volume 0.001333 m3
- emballage: re170203 Plastique. (composant de déchet); quantité 0.045 kg; Code CED 17 02 03; Masse de l'élément 1 kg; Volume 0.001667 m3
