# Ventilateur

- Propriété du fichier: CYPE Ingenieros S.A.
- Format: FIEBDC-3/2016
- Logiciel: Générateur de prix de la construction. CYPE Ingenieros, S.A.
- Date: 27/03/2024
- Devise: EUR
- Coûts indirects: 3 %
- Frais généraux: 13 %
- Bénéfice: 6 %
- TVA: 20 %

## T Équipements techniques

### TV Climatisation et ventilation

#### TVA Distribution d'air

**TVA010** U Ventilateur.
Ventilateur hélicoïdal mural avec hélice en plastique renforcée avec fibre de verre, moteur pour alimentation monophasée à 230 V et 50 Hz de fréquence, avec protection thermique, isolation classe F, degré de protection IP65 et boîte à bornes ignifuge avec condensateur, de 2500 tr/min, puissance absorbée 0,25 kW, débit maximum 2160 m³/h, niveau de pression sonore 65 dBA. Comprend les accessoires et les éléments de fixation.
Inclut: Implantation. Mise en place et fixation du ventilateur. Connexion et contrôle de son bon fonctionnement.
Critère pour le métré: Nombre d'unités prévues, selon documentation graphique du Projet.
Critère pour le mémoire: On mesurera le nombre d'unités réellement exécutées selon les spécifications du Projet.

| Code | U | Désignation | Quantité | Prix | Montant |
|---|---|---|---|---|---|
| mt42vsp205a | U | Ventilateur hélicoïdal mural avec hélice en plastique renforcée avec fibre de verre, moteur pour alimentation monophasée à 230 V et 50 Hz de fréquence, avec protection thermique, isolation classe F, degré de protection IP65 et boîte à bornes ignifuge avec condensateur, de 2500 tr/min, puissance absorbée 0,25 kW, débit maximum 2160 m³/h, niveau de pression sonore 65 dBA. (matériau) | 1 | 516.19 | 516.190 |
| mt42vsp900a | U | Accessoires et éléments de fixation de ventilateur hélicoïdal mural. (matériau) | 1 | 38.75 | 38.750 |
| mo011 | h | Compagnon professionnel III/CP2 monteur. (main-d'œuvre) | 4 | 30.2 | 120.800 |
| mo080 | h | Ouvrier professionnel II/OP monteur. (main-d'œuvre) | 4 | 26.02 | 104.080 |
| % | % | Frais de chantier des unités d'ouvrage | 2 % | 779.820 | 15.596 |
|  |  | Coûts directs |  |  | 795.416 |

## Ressources

**mt42vsp205a** U Ventilateur hélicoïdal mural avec hélice en plastique renforcée avec fibre de verre
Données techniques: Coût énergétique 158.243 MJ; Émission de CO2 9.109 kg
Déchets:
- emballage: re150101 Emballages en papier et en carton. (composant de déchet); quantité 1.483 kg; Code CED 15 01 01; Masse de l'élément 1 kg; Volume 0.001333 m3
