# Conduit de laine minérale

- Propriété du fichier: CYPE Ingenieros S.A.
- Format: FIEBDC-3/2016
- Logiciel: Générateur de prix de la construction. CYPE Ingenieros, S.A.
- Date: 27/03/2024
- Devise: EUR
- Coûts indirects: 3 %
- Frais généraux: 13 %
- Bénéfice: 6 %
- TVA: 20 %

## T Équipements techniques

### TV Climatisation et ventilation

#### TVA Distribution d'air

**TVA140** m² Conduit de laine minérale.
Conduit rectangulaire pour la distribution de l'air climatisé formé par panneau rigide à haute densité de laine de verre, selon NF EN 14303, revêtu de ses deux faces, celle extérieure avec un complexe d'aluminium visible + maille en fibre de verre + kraft et celle intérieure avec un voile de verre, de 25 mm d'épaisseur, résistance thermique 0,75 m²K/W, conductivité thermique 0,032 W/(mK). Comprend les coudes, les dérivations, les piquages, les supports métalliques galvanisés, les éléments de fixation, scellement des tronçons et des unions avec bande autoadhésive en aluminium, les accessoires de montage et les pièces spéciales.
Inclut: Implantation du parcours des conduits. Marquage et ancrage postérieur des supports des conduites. Montage et fixation des conduits. Scellement des unions. Contrôle de son bon fonctionnement. Nettoyage final.
Critère pour le métré: Surface projetée, selon documentation graphique du Projet, calculée comme produit du périmètre extérieur par la longueur du tronçon, mesurée entre les axes des éléments ou des points à connecter, sans décompter les pièces spéciales.
Critère pour le mémoire: On mesurera la surface réellement exécutée selon les spécifications du Projet.

| Code | U | Désignation | Quantité | Prix | Montant |
|---|---|---|---|---|---|
| mt42con030a | m² | Panneau rigide à haute densité de laine de verre, selon NF EN 14303, revêtu de ses deux faces, celle extérieure avec un complexe d'aluminium visible + maille en fibre de verre + kraft et celle intérieure avec un voile de verre, de 25 mm d'épaisseur, pour la formation de conduits autoportants pour la distribution d'air en climatisation, résistance thermique 0,75 m²K/W, conductivité thermique 0,032 W/(mK), Euroclasse B-s1, d0 de réaction au feu selon NF EN 13501-1. (matériau) | 1.15 | 14.54 | 16.721 |
| mt42con020 | m | Bande autoadhésive en aluminium, de 50 microns d'épaisseur et 65 mm de largeur, à base de résines acryliques, pour le scellement et la fixation de l'isolation. (matériau) | 1.5 | 0.19 | 0.285 |
| mt42con025 | U | Support métallique en acier galvanisé pour fixation au plancher de conduit rectangulaire de laine minérale pour la distribution d'air en climatisation. (matériau) | 0.5 | 4.26 | 2.130 |
| mt42www011 | U | Répercussion, par m², de produits complémentaires pour fixation et confection de canalisations d'air dans les installations de climatisation. (matériau) | 0.1 | 13.3 | 1.330 |
| mo012 | h | Compagnon professionnel III/CP2 monteur de conduits de fibres minérales. (main-d'œuvre) | 0.35 | 30.2 | 10.570 |
| mo083 | h | Ouvrier professionnel II/OP monteur de conduits de fibres minérales. (main-d'œuvre) | 0.35 | 26.02 | 9.107 |
| % | % | Frais de chantier des unités d'ouvrage | 2 % | 40.143 | 0.803 |
|  |  | Coûts directs |  |  | 40.946 |

Déchets:
- pose: mt42con030a; facteur de déchet 0.0298619
- pose: mt42con020; facteur de déchet 0.048

## Ressources

**mt42con030a** m² Panneau rigide à haute densité de laine de verre
Données techniques: Coût énergétique 88.407 MJ; Émission de CO2 3.752 kg; Code CED 17 06 04; Masse de l'élément 1.875 kg; Volume 0.003125 m3
Déchets:
- emballage: re170203 Plastique. (composant de déchet); quantité 0.032 kg; Code CED 17 02 03; Masse de l'élément 1 kg; Volume 0.001667 m3

**mt42con020** m Bande autoadhésive en aluminium
Données techniques: Coût énergétique 3.059 MJ; Émission de CO2 0.214 kg; Code CED 17 04 02; Masse de l'élément 0.023 kg; Volume 0.000015 m3
Déchets:
- emballage: re170203 Plastique; quantité 0.005 kg
