# Pièce pour formation de conduit rigide de distribution d'air pour climatiseur évaporatif

- Propriété du fichier: CYPE Ingenieros S.A.
- Format: FIEBDC-3/2016
- Logiciel: Générateur de prix de la construction. CYPE Ingenieros, S.A.
- Date: 27/03/2024
- Devise: EUR
- Coûts indirects: 3 %
- Frais généraux: 13 %
- Bénéfice: 6 %
- TVA: 20 %

## T Équipements techniques

### TV Climatisation et ventilation

#### TVF Bioclimatisation

**TVF040** U Pièce pour formation de conduit rigide de distribution d'air pour climatiseur évaporatif.
Tronçon droit de connexion directe au climatiseur évaporatif, en tôle d'acier galvanisé, de 660x660x1200 mm. Comprend les accessoires de montage et les éléments de fixation. Totalement monté.
Inclut: Implantation. Mise en place et fixation.
Critère pour le métré: Nombre d'unités prévues, selon documentation graphique du Projet.
Critère pour le mémoire: On mesurera le nombre d'unités réellement exécutées selon les spécifications du Projet.

| Code | U | Désignation | Quantité | Prix | Montant |
|---|---|---|---|---|---|
| mt42ter070a | U | Tronçon droit de connexion directe au climatiseur évaporatif, en tôle d'acier galvanisé, de 660x660x1200 mm. (matériau) | 1 | 136.5 | 136.500 |
| mo005 | h | Compagnon professionnel III/CP2 installateur de climatisation. (main-d'œuvre) | 0.1 | 30.2 | 3.020 |
| mo104 | h | Ouvrier professionnel II/OP installateur de climatisation. (main-d'œuvre) | 0.1 | 25.99 | 2.599 |
| % | % | Frais de chantier des unités d'ouvrage | 2 % | 142.119 | 2.842 |
|  |  | Coûts directs |  |  | 144.961 |

## Ressources

**mt42ter070a** U Tronçon droit de connexion directe au climatiseur évaporatif, en tôle d'acier galvanisé, de 660x660x1200 mm
Données techniques: Coût énergétique 895.641 MJ; Émission de CO2 65.985 kg
Déchets:
- emballage: re150101 Emballages en papier et en carton. (composant de déchet); quantité 0.076 kg; Code CED 15 01 01; Masse de l'élément 1 kg; Volume 0.001333 m3
