# Ventilateur pour extraction des fumées, immergé dans la zone à risque

- Propriété du fichier: CYPE Ingenieros S.A.
- Format: FIEBDC-3/2016
- Logiciel: Générateur de prix de la construction. CYPE Ingenieros, S.A.
- Date: 27/03/2024
- Devise: EUR
- Coûts indirects: 3 %
- Frais généraux: 13 %
- Bénéfice: 6 %
- TVA: 20 %

## T Équipements techniques

### TV Climatisation et ventilation

#### TVG Ventilation mécanique pour garages

**TVG020** U Ventilateur pour extraction des fumées, immergé dans la zone à risque.
Ventilateur hélicoïdal tubulaire avec hélice en aluminium à aubes inclinables, moteur pour alimentation triphasée à 230/400 V et 50 Hz de fréquence, avec protection thermique, isolation classe H, degré de protection IP55, chemise courte avec traitement anticorrosion par cataphorèse, finition avec peinture polyester et boîte à bornes ignifuge, de 1450 tr/min, puissance absorbée 0,25 kW, débit maximum 4340 m³/h, pour travailler immergé à 300°C pendant deux heures, selon NF EN 12101-3. Comprend les éléments antivibratoires, les éléments de fixation et les accessoires.
Inclut: Mise en place et fixation du ventilateur. Connexion et contrôle de son bon fonctionnement.
Critère pour le métré: Nombre d'unités prévues, selon documentation graphique du Projet.
Critère pour le mémoire: On mesurera le nombre d'unités réellement exécutées selon les spécifications du Projet.

| Code | U | Désignation | Quantité | Prix | Montant |
|---|---|---|---|---|---|
| mt42vsp362aa1a | U | Ventilateur hélicoïdal tubulaire avec hélice en aluminium à aubes inclinables, moteur pour alimentation triphasée à 230/400 V et 50 Hz de fréquence, avec protection thermique, isolation classe H, degré de protection IP55, chemise courte avec traitement anticorrosion par cataphorèse, finition avec peinture polyester et boîte à bornes ignifuge, de 1450 tr/min, puissance absorbée 0,25 kW, débit maximum 4340 m³/h, pour travailler immergé à 300°C pendant deux heures, selon NF EN 12101-3. (matériau) | 1 | 1026.82 | 1026.820 |
| mt42vsp910g | U | Accessoires et éléments de fixation de ventilateur hélicoïdal tubulaire. (matériau) | 1 | 251.11 | 251.110 |
| mo011 | h | Compagnon professionnel III/CP2 monteur. (main-d'œuvre) | 4 | 30.2 | 120.800 |
| mo080 | h | Ouvrier professionnel II/OP monteur. (main-d'œuvre) | 4 | 26.02 | 104.080 |
| % | % | Frais de chantier des unités d'ouvrage | 2 % | 1502.810 | 30.056 |
|  |  | Coûts directs |  |  | 1532.866 |

## Ressources

**mt42vsp362aa1a** U Ventilateur hélicoïdal tubulaire avec hélice en aluminium à aubes inclinables
Données techniques: Coût énergétique 1229.537 MJ; Émission de CO2 85.098 kg
Déchets:
- emballage: re150101 Emballages en papier et en carton. (composant de déchet); quantité 1.584 kg; Code CED 15 01 01; Masse de l'élément 1 kg; Volume 0.001333 m3
