# Régulation et contrôle centralisé

- Propriété du fichier: CYPE Ingenieros S.A.
- Format: FIEBDC-3/2016
- Logiciel: Générateur de prix de la construction. CYPE Ingenieros, S.A.
- Date: 24/05/2024
- Devise: EUR
- Coûts indirects: 3 %
- Frais généraux: 13 %
- Bénéfice: 6 %
- TVA: 20 %

## T Équipements techniques

### TV Climatisation et ventilation

#### TVO Unités terminales non autonomes de climatisation

**TVO010** U Régulation et contrôle centralisé.
Régulation et contrôle centralisé, constitué de: contrôleur de ventilo-convecteur (FCC), configuré comme maître; sonde de température pour retour; thermostat d'ambiance (RU) multifonctionnel. Totalement monté, connecté et mis en marche par l'entreprise installatrice pour le contrôle de son bon fonctionnement.
Inclut: Implantation de l'unité. Mise en place et fixation de l'unité. Connexion au ventilo-convecteur. Mise en marche.
Critère pour le métré: Nombre d'unités prévues, selon documentation graphique du Projet.
Critère pour le mémoire: On mesurera le nombre d'unités réellement exécutées selon les spécifications du Projet.

| Code | U | Désignation | Quantité | Prix | Montant |
|---|---|---|---|---|---|
| mt42cnt090b | U | Contrôleur de ventilo-convecteur (FCC), configuré comme principal, avec action proportionnelle sur la vanne et gestion automatique allant jusqu'à 3 vitesses de ventilation, entrée digitale avec fonction configurable depuis le contrôleur central du système. (matériau) | 1 | 172 | 172.000 |
| mt42cnt110a | U | Sonde de température de retour. (matériau) | 1 | 12 | 12.000 |
| mt42cnt100a | U | Thermostat ambiant (RU) multifonctionnel, avec sonde de température incorporée et écran digital pour ajustement et visualisation de température, mode de fonctionnement et vitesse de ventilation. (matériau) | 1 | 60 | 60.000 |
| mt35cun040ra | m | Câble unipolaire H07V-K, sa tension assignée étant de 450/750 V, réaction au feu classe Eca selon FR EN 50575, avec conducteur multifilaire de cuivre de 1,5 mm² de section, avec isolation de PVC. (matériau) | 6 | 0.19 | 1.140 |
| mt35aia090aa | m | Tube rigide en PVC, branchable, courbable à chaud, de couleur noire, de 16 mm de diamètre nominal, pour climatisation fixe en surface. Résistance à la compression 1250 N, résistance à l'impact 2 joules, température de travail -5°C jusqu'à 60°C, avec degré de protection IP547 selon NF EN 60529, propriétés électriques: isolant, non propagateur de la flamme. Selon NF EN 61386-1 et NF EN 61386-22. Comprend les colliers, les éléments de fixation et les accessoires (courbes, manchons, tés, coudes et courbes flexibles). (matériau) | 3 | 1.23 | 3.690 |
| mo005 | h | Compagnon professionnel III/CP2 installateur de climatisation. (main-d'œuvre) | 1.11 | 30.2 | 33.522 |
| mo104 | h | Ouvrier professionnel II/OP installateur de climatisation. (main-d'œuvre) | 1.11 | 25.99 | 28.849 |
| % | % | Frais de chantier des unités d'ouvrage | 2 % | 311.201 | 6.224 |
|  |  | Coûts directs |  |  | 317.425 |

Déchets:
- pose: mt35cun040ra; facteur de déchet 0.0165
- pose: mt35aia090aa; facteur de déchet 0.0275

## Ressources

**mt42cnt090b** U Contrôleur de ventilo-convecteur (FCC)
Données techniques: Coût énergétique 23.314 MJ; Émission de CO2 1.258 kg
Déchets:
- emballage: re150101 Emballages en papier et en carton. (composant de déchet); quantité 0.038 kg; Code CED 15 01 01; Masse de l'élément 1 kg; Volume 0.001333 m3

**mt35cun040ra** m Câble unipolaire H07V-K
Données techniques: Coût énergétique 0.772 MJ; Émission de CO2 0.069 kg; Code CED 17 04 11; Masse de l'élément 0.02 kg; Volume 0.000013 m3
Déchets:
- emballage: re150101 Emballages en papier et en carton; quantité 0.065 kg

**mt35aia090aa** m Tube rigide en PVC
Données techniques: Coût énergétique 11.626 MJ; Émission de CO2 0.577 kg; Code CED 17 02 03; Masse de l'élément 0.12 kg; Volume 0.0002 m3
