# Unité air-eau, pompe à chaleur aérothermique, pour chauffage

- Propriété du fichier: CYPE Ingenieros S.A.
- Format: FIEBDC-3/2016
- Logiciel: Générateur de prix de la construction. CYPE Ingenieros, S.A.
- Date: 27/03/2024
- Devise: EUR
- Coûts indirects: 3 %
- Frais généraux: 13 %
- Bénéfice: 6 %
- TVA: 20 %

## T Équipements techniques

### TV Climatisation et ventilation

#### TVP PAC et roof-top

**TVP110** U Unité air-eau, pompe à chaleur aérothermique, pour chauffage.
Pompe à chaleur aérothermique, air-eau, pour chauffage, pour gaz R-32, avec compresseur swing, alimentation monophasée (230V/50Hz), puissance calorifique 9 kW, et consommation électrique 2,43 kW, avec température de bulbe sec de l'air extérieur 7°C et température de sortie de l'eau 45°C, puissance calorifique 9 kW, COP 4,91 et consommation électrique 1,91 kW, avec température de bulbe sec de l'air extérieur 7°C et température de sortie de l'eau 35°C, dimensions 870x1378x460 mm, diamètre de connexion des tuyauteries d'eau 1". Comprend les éléments antivibratoires de sol. Totalement montée, connectée et mise en marche par l'entreprise installatrice pour le contrôle de son bon fonctionnement.
Inclut: Implantation de l'unité. Mise en place et fixation de l'unité et de ses accessoires. Connecté aux réseaux de conduction d'eau, électrique et de récupération des condensats. Mise en marche.
Critère pour le métré: Nombre d'unités prévues, selon documentation graphique du Projet.
Critère pour le mémoire: On mesurera le nombre d'unités réellement exécutées selon les spécifications du Projet.

| Code | U | Désignation | Quantité | Prix | Montant |
|---|---|---|---|---|---|
| mt42dai322a | U | Pompe à chaleur aérothermique, air-eau, pour chauffage, pour gaz R-32, avec compresseur swing, alimentation monophasée (230V/50Hz), puissance calorifique 9 kW, et consommation électrique 2,43 kW, avec température de bulbe sec de l'air extérieur 7°C et température de sortie de l'eau 45°C, puissance calorifique 9 kW, COP 4,91 et consommation électrique 1,91 kW, avec température de bulbe sec de l'air extérieur 7°C et température de sortie de l'eau 35°C, dimensions 870x1378x460 mm, diamètre de connexion des tuyauteries d'eau 1". (matériau) | 1 | 6999.53 | 6999.530 |
| mt37sve010d | U | Vanne à sphère en laiton nickelé à visser de 1". (matériau) | 2 | 12.15 | 24.300 |
| mt42www080 | U | Kit d'amortisseurs antivibration de sol, composé de quatre amortisseurs en caoutchouc, avec leurs vis, écrous et rondelles correspondants. (matériau) | 1 | 8 | 8.000 |
| % | % | Frais de chantier des unités d'ouvrage | 2 % | 7031.830 | 140.637 |
|  |  | Coûts directs |  |  | 7172.467 |

## Ressources

**mt42dai322a** U Pompe à chaleur aérothermique
Données techniques: Coût énergétique 6439.813 MJ; Émission de CO2 377.904 kg
Déchets:
- emballage: re150101 Emballages en papier et en carton. (composant de déchet); quantité 2.854 kg; Code CED 15 01 01; Masse de l'élément 1 kg; Volume 0.001333 m3
- emballage: re170201 Bois. (composant de déchet); quantité 0.69 kg; Code CED 17 02 01; Masse de l'élément 1 kg; Volume 0.000909 m3

**mt37sve010d** U Vanne à sphère en laiton nickelé à visser de 1"
Données techniques: Coût énergétique 843.399 MJ; Émission de CO2 56.701 kg
Déchets:
- emballage: re150101 Emballages en papier et en carton; quantité 0.072 kg
