# Fraisage d'un revêtement en aggloméré asphaltique

- Propriété du fichier: CYPE INGENIEROS, S.A.
- Format: FIEBDC-3/2002
- Devise: EUR
- Coûts indirects: 3.00 %
- Frais généraux: 13.00 %
- Bénéfice: 6.00 %
- TVA: 20.00 %

## C Démontages et démolitions

### CV Voirie

#### CVP Revêtements de sols extérieurs

**CVP020** m² Fraisage d'un revêtement en aggloméré asphaltique.
Fraisage d'un revêtement en aggloméré asphaltique de 10 cm d'épaisseur moyenne, via fraiseuse à froid compacte, équipée d'une bande transporteuse pour la charge directe sur le camion des restes générés et le balayage postérieur de la surface fraisée avec une balayeuse mécanique.
Critère d'évaluation économique: Le prix ne comprend pas la démolition de la base support.
Inclut: Implantation de la surface à fraiser. Fraisage du revêtement. Balayage de la surface. Nettoyage des restes d'ouvrage. Chargement mécanique des décombres dans le camion ou la benne.
Critère pour le métré: Surface mesurée selon documentation graphique du Projet.
Critère pour le mémoire: On mesurera la surface réellement fraisée selon les spécifications du Projet.

| Code | U | Désignation | Quantité | Prix | Montant |
|---|---|---|---|---|---|
| mq11fre010 | h | Fraiseuse à froid compacte, pour le remuement de couches de revêtement, de 155 kW, équipée d'une bande transporteuse, de 100 cm de largeur de fraisage et jusqu'à 30 cm de profondeur de fraisage. (matériel) | 0.022 | 229.83 | 5.06 |
| mq11bar010 | h | Balayeuse remorquée avec moteur auxiliaire. (matériel) | 0.022 | 67.98 | 1.50 |
| mq04dua020a | h | Dumper à décharge frontale de 1,5 t de charge utile. (matériel) | 0.022 | 6.00 | 0.13 |
| mo087 | h | Ouvrier professionnel II/OP VRD espaces publics. (main-d'œuvre) | 0.055 | 26.02 | 1.43 |
| % | % | Frais de chantier des unités d'ouvrage | 2 % | 8.12 | 0.16 |
|  |  | Coûts directs |  |  | 8.28 |
