# Équipement parcours santé séniors, type body tripode

- Propriété du fichier: CYPE INGENIEROS, S.A.
- Format: FIEBDC-3/2002
- Devise: EUR
- Coûts indirects: 3.00 %
- Frais généraux: 13.00 %
- Bénéfice: 6.00 %
- TVA: 20.00 %

## M Mobilier urbain

### MB Parcours santé

#### MBB Pour les séniors

**MBB030** U Équipement parcours santé séniors, type body tripode.
Équipement parcours santé, type body tripode, pour trois utilisateurs, de tube en acier galvanisé peint au four, de 140x140x135 cm. Mise en place: avec des chevilles chimiques, sur une surface de base.
Critère d'évaluation économique: Le prix ne comprend pas la surface base.
Inclut: Implantation. Fixation de l'équipement parcours santé.
Critère pour le métré: Nombre d'unités prévues, selon documentation graphique du Projet.
Critère pour le mémoire: On mesurera le nombre d'unités réellement exécutées selon les spécifications du Projet.

| Code | U | Désignation | Quantité | Prix | Montant |
|---|---|---|---|---|---|
| mt50spl105b | U | Fixation composée d'une cheville chimique, d'une rondelle et d'une vis en acier. (matériau) | 16.000 | 5.82 | 93.12 |
| mt52jbs030a | U | Équipement parcours santé, type body tripode, pour trois utilisateurs, constitué de poteau de tube en acier galvanisé peint au four, éléments métalliques de maintien des utilisateurs, plateaux rotatifs en plastique pour le maintien des utilisateurs, plaques de base avec quatre points d'ancrage, caches antivandalismes pour la protection des ancrages, vis d'acier galvanisé et écrous autobloquants, de 140x140x135 cm, avec zone d sécurité de 9 m²; pour la réalisation d'exercices de renforcement de la musculature abdominale et lombaire et l'amélioration de la flexibilité de la zone lombaire chez les séniors. (matériau) | 1.000 | 946.31 | 946.31 |
| op00tal010 |  | Perceuse. | 1.000 | 0.00 | 0.00 |
| op00ato010 |  | Tournevis. | 1.000 | 0.00 | 0.00 |
| mo041 | h | Compagnon professionnel III/CP2 VRD espaces publics. (main-d'œuvre) | 1.650 | 29.25 | 48.26 |
| mo087 | h | Ouvrier professionnel II/OP VRD espaces publics. (main-d'œuvre) | 1.650 | 26.02 | 42.93 |
| % | % | Frais de chantier des unités d'ouvrage | 2 % | 1130.62 | 22.61 |
|  |  | Coûts directs |  |  | 1153.23 |
