# Enclos pour chiens

- Propriété du fichier: CYPE INGENIEROS, S.A.
- Format: FIEBDC-3/2002
- Devise: EUR
- Coûts indirects: 3.00 %
- Frais généraux: 13.00 %
- Bénéfice: 6.00 %
- TVA: 20.00 %

## M Mobilier urbain

### MC Aménagements canins

#### MCP Propreté canine

**MCP030** m Enclos pour chiens.
Enclos pour chiens, de 1,00 m de hauteur, constitué de poteaux verticaux de profil creux en acier galvanisé à chaud, de section rectangulaire, de 60x40x2 mm, et panneau de maille électrosoudée avec des pliages de renfort, fixée à une surface support.
Critère d'évaluation économique: Le prix ne comprend pas la surface support.
Inclut: Implantation. Fixation de l'élément.
Critère pour le métré: Longueur mesurée selon documentation graphique du Projet, en déduisant la largeur de passage des portes et des portails.
Critère pour le mémoire: On mesurera la longueur réellement exécutée selon les spécifications du Projet, en déduisant la largeur de passage des portes et des portails.

| Code | U | Désignation | Quantité | Prix | Montant |
|---|---|---|---|---|---|
| mt52vpm040 | U | Base en aluminium pour le vissage direct des poteaux, avec des vis et des accessoires de fixation. (matériau) | 0.500 | 33.04 | 16.52 |
| mt52moc030h | m | Enclos pour chiens, de 1,00 m de hauteur, constitué de poteaux verticaux de profil creux en acier galvanisé à chaud, de section rectangulaire, de 60x40x2 mm, et panneau de maille électrosoudée avec des pliages de renfort, y compris éléments de fixation. (matériau) | 1.000 | 69.66 | 69.66 |
| op00tal010 |  | Perceuse. | 1.000 | 0.00 | 0.00 |
| op00ato010 |  | Tournevis. | 1.000 | 0.00 | 0.00 |
| mo041 | h | Compagnon professionnel III/CP2 VRD espaces publics. (main-d'œuvre) | 0.330 | 29.25 | 9.65 |
| mo087 | h | Ouvrier professionnel II/OP VRD espaces publics. (main-d'œuvre) | 0.330 | 26.02 | 8.59 |
| % | % | Frais de chantier des unités d'ouvrage | 2 % | 104.42 | 2.09 |
|  |  | Coûts directs |  |  | 106.51 |
