# Distributeur de sacs pour le ramassage des excréments canins

- Propriété du fichier: CYPE INGENIEROS, S.A.
- Format: FIEBDC-3/2002
- Devise: EUR
- Coûts indirects: 3.00 %
- Frais généraux: 13.00 %
- Bénéfice: 6.00 %
- TVA: 20.00 %

## M Mobilier urbain

### MC Aménagements canins

#### MCP Propreté canine

**MCP020** U Distributeur de sacs pour le ramassage des excréments canins.
Distributeur de deux rouleaux de sacs gants de capacité 500 unités chacun, pour le ramassage d'excréments canins, de 150 cm de hauteur et 13 cm de diamètre, en acier finition avec peinture polyester et couvercle avec serrure de fixation, fixé à une surface support avec éléments d'ancrage.
Critère d'évaluation économique: Le prix ne comprend pas la surface support.
Inclut: Implantation. Montage. Suppression et nettoyage du matériau excédant.
Critère pour le métré: Nombre d'unités prévues, selon documentation graphique du Projet.
Critère pour le mémoire: On mesurera le nombre d'unités réellement exécutées selon les spécifications du Projet.

| Code | U | Désignation | Quantité | Prix | Montant |
|---|---|---|---|---|---|
| mt52moc020a | U | Distributeur de deux rouleaux de sacs gants de capacité 500 unités chacun, pour le ramassage d'excréments canins, de 150 cm de hauteur et 13 cm de diamètre, en acier finition avec peinture polyester et couvercle avec serrure de fixation, y compris texte et pictogramme indicatif de son utilisation et boulons d'ancrage. (matériau) | 1.000 | 364.73 | 364.73 |
| mt09reh330 | kg | Mortier de résine époxy avec sable de silice, à durcissement rapide, pour remplissage des ancrages. (matériau) | 0.200 | 5.11 | 1.02 |
| mo041 | h | Compagnon professionnel III/CP2 VRD espaces publics. (main-d'œuvre) | 0.308 | 29.25 | 9.01 |
| mo087 | h | Ouvrier professionnel II/OP VRD espaces publics. (main-d'œuvre) | 0.308 | 26.02 | 8.01 |
| % | % | Frais de chantier des unités d'ouvrage | 2 % | 382.77 | 7.66 |
|  |  | Coûts directs |  |  | 390.43 |
