# Poteau de signalisation d'une zone pour chiens

- Propriété du fichier: CYPE INGENIEROS, S.A.
- Format: FIEBDC-3/2002
- Devise: EUR
- Coûts indirects: 3.00 %
- Frais généraux: 13.00 %
- Bénéfice: 6.00 %
- TVA: 20.00 %

## M Mobilier urbain

### MC Aménagements canins

#### MCP Propreté canine

**MCP060** U Poteau de signalisation d'une zone pour chiens.
Poteau en acier pour signalisation d'une zone de chiens, avec finition à la peinture de polyester, de 250 cm de hauteur, fixé à une surface support avec éléments d'ancrage.
Critère d'évaluation économique: Le prix ne comprend pas la surface support.
Inclut: Implantation. Montage. Suppression et nettoyage du matériau excédant.
Critère pour le métré: Nombre d'unités prévues, selon documentation graphique du Projet.
Critère pour le mémoire: On mesurera le nombre d'unités réellement exécutées selon les spécifications du Projet.

| Code | U | Désignation | Quantité | Prix | Montant |
|---|---|---|---|---|---|
| mt52moc060 | U | Poteau en acier pour signalisation d'une zone de chiens, avec finition à la peinture de polyester, de 250 cm de hauteur, y compris texte et pictogramme indicatif de son utilisation et boulons d'ancrage. (matériau) | 1.000 | 178.79 | 178.79 |
| mo041 | h | Compagnon professionnel III/CP2 VRD espaces publics. (main-d'œuvre) | 0.110 | 29.25 | 3.22 |
| mo087 | h | Ouvrier professionnel II/OP VRD espaces publics. (main-d'œuvre) | 0.110 | 26.02 | 2.86 |
| % | % | Frais de chantier des unités d'ouvrage | 2 % | 184.87 | 3.70 |
|  |  | Coûts directs |  |  | 188.57 |
