# Jardinière en acier corten

- Propriété du fichier: CYPE INGENIEROS, S.A.
- Format: FIEBDC-3/2002
- Devise: EUR
- Coûts indirects: 3.00 %
- Frais généraux: 13.00 %
- Bénéfice: 6.00 %
- TVA: 20.00 %

## M Mobilier urbain

### MF Fleurissement

#### MFB Jardinières

**MFB070** U Jardinière en acier corten.
Jardinière prismatique en acier corten, de 120x120x45 cm et capacité 600 litres.
Inclut: Mise en place de la jardinière. Suppression et nettoyage du matériau excédant.
Critère pour le métré: Nombre d'unités prévues, selon documentation graphique du Projet.
Critère pour le mémoire: On mesurera le nombre d'unités réellement exécutées selon les spécifications du Projet.

| Code | U | Désignation | Quantité | Prix | Montant |
|---|---|---|---|---|---|
| mt52mug260ag | U | Jardinière prismatique en acier corten, de 120x120x45 cm et capacité 600 litres. (matériau) | 1.000 | 2832.03 | 2832.03 |
| mq04cag010b | h | Camion grue jusqu'à 10 t de charge maximale. (matériel) | 0.407 | 63.96 | 26.03 |
| mo041 | h | Compagnon professionnel III/CP2 VRD espaces publics. (main-d'œuvre) | 0.407 | 29.25 | 11.90 |
| mo087 | h | Ouvrier professionnel II/OP VRD espaces publics. (main-d'œuvre) | 0.660 | 26.02 | 17.17 |
| % | % | Frais de chantier des unités d'ouvrage | 2 % | 2887.13 | 57.74 |
|  |  | Coûts directs |  |  | 2944.87 |
