# Coupe de revêtement dur

- Propriété du fichier: CYPE Ingenieros S.A.
- Format: FIEBDC-3/2016
- Logiciel: Générateur de prix de la construction. CYPE Ingenieros, S.A.
- Date: 28/03/2024
- Devise: EUR
- Coûts indirects: 3 %
- Frais généraux: 13 %
- Bénéfice: 6 %
- TVA: 20 %

## C Démontages et démolitions

### CV Voirie

#### CVP Revêtements de sols extérieurs

**CVP010** m Coupe de revêtement dur.
Coupe de revêtement dur d'aggloméré asphaltique, avec une machine scieuse de revêtement, et chargement manuel dans le camion ou la benne.
Inclut: Implantation des zones à couper. Découpe du revêtement. Nettoyage des restes d'ouvrage. Chargement manuel des décombres dans le camion ou la benne.
Critère pour le métré: Longueur mesurée selon documentation graphique du Projet.
Critère pour le mémoire: On mesurera la longueur réellement exécutée selon les spécifications du Projet.

| Code | U | Désignation | Quantité | Prix | Montant |
|---|---|---|---|---|---|
| mq11eqc010 | h | Scie à sol avec démarrage, déplacement et régulation du disque de découpe manuellement. (matériel) | 0.061 | 42.15 | 2.571 |
| mo087 | h | Ouvrier professionnel II/OP VRD espaces publics. (main-d'œuvre) | 0.061 | 26.02 | 1.587 |
| % | % | Frais de chantier des unités d'ouvrage | 2 % | 4.158 | 0.083 |
|  |  | Coûts directs |  |  | 4.241 |
