# Démolition d'un dallage extérieur en granito

- Propriété du fichier: CYPE Ingenieros S.A.
- Format: FIEBDC-3/2016
- Logiciel: Générateur de prix de la construction. CYPE Ingenieros, S.A.
- Date: 28/03/2024
- Devise: EUR
- Coûts indirects: 3 %
- Frais généraux: 13 %
- Bénéfice: 6 %
- TVA: 20 %

## C Démontages et démolitions

### CV Voirie

#### CVP Revêtements de sols extérieurs

**CVP130** m² Démolition d'un dallage extérieur en granito.
Démolition d'un dallage extérieur en granito, avec des moyens avec marteau piqueur, et chargement manuel dans le camion ou la benne.
Critère d'évaluation économique: Le prix comprend le piquage du matériau de fixation, mais il ne comprend pas la démolition de la base support.
Inclut: Démolition de l'élément. Fragmentation des décombres en pièces maniables. Retrait et stockage des décombres. Nettoyage des restes d'ouvrage. Chargement manuel des décombres dans le camion ou la benne.
Critère pour le métré: Surface mesurée selon documentation graphique du Projet.
Critère pour le mémoire: On mesurera la surface réellement démolie selon les spécifications du Projet.

| Code | U | Désignation | Quantité | Prix | Montant |
|---|---|---|---|---|---|
| mq05mai030 | h | Marteau pneumatique. (matériel) | 0.219 | 4.66 | 1.021 |
| mq05pdm010a | h | Compresseur portable électrique 2 m³/min de débit. (matériel) | 0.11 | 4.35 | 0.479 |
| mo112 | h | Ouvrier d'exécution I/OE2 construction. (main-d'œuvre) | 0.115 | 25.31 | 2.911 |
| mo113 | h | Ouvrier d'exécution I/OE1 construction. (main-d'œuvre) | 0.216 | 24.51 | 5.294 |
| % | % | Frais de chantier des unités d'ouvrage | 2 % | 9.705 | 0.194 |
|  |  | Coûts directs |  |  | 9.899 |

Déchets:
- démolition: ruo170101 Béton (bétons, mortiers et préfabriqués). (composant de déchet); quantité 126 kg; Code CED 17 01 01; Masse de l'élément 1 kg; Volume 0.000667 m3
- démolition: ruo010409 Déchets de sable et d'argile. (composant de déchet); quantité 1 kg; Code CED 01 04 09; Masse de l'élément 1 kg; Volume 0.000625 m3
