# Conteneur à chargement latéral, en polyéthylène

- Propriété du fichier: CYPE Ingenieros S.A.
- Format: FIEBDC-3/2016
- Logiciel: Générateur de prix de la construction. CYPE Ingenieros, S.A.
- Date: 28/03/2024
- Devise: EUR
- Coûts indirects: 3 %
- Frais généraux: 13 %
- Bénéfice: 6 %
- TVA: 20 %

## M Mobilier urbain

### MO Mobilier de propreté

#### MOC Conteneurs

**MOC030** U Conteneur à chargement latéral, en polyéthylène.
Conteneur à chargement latéral en polyéthylène haute densité pour ramassage non sélectif de résidus solides urbains, de 2400 l de capacité et 960 kg de charge maximale, de 1880x1370x1625 mm, couleur grise, pourvu de bandes réfléchissantes, d'une pédale d'ouverture de couvercle, d'un amortisseur et d'une structure métallique pour appui sur des sols allant jusqu'à 35% de pente maximale.
Inclut: Décharge sur chantier. Montage.
Critère pour le métré: Nombre d'unités prévues, selon documentation graphique du Projet.
Critère pour le mémoire: On mesurera le nombre d'unités réellement exécutées selon les spécifications du Projet.

| Code | U | Désignation | Quantité | Prix | Montant |
|---|---|---|---|---|---|
| mt52muc040aa | U | Conteneur à chargement latéral en polyéthylène haute densité pour ramassage non sélectif de résidus solides urbains, de 2400 l de capacité et 960 kg de charge maximale, de 1880x1370x1625 mm, couleur grise, résistant aux rayons ultraviolets, aux intempéries, aux solutions acides et aux alcalins, aux champignons et aux bactéries et aux détergents, pourvu de bandes réfléchissantes, d'une pédale d'ouverture de couvercle, d'un amortisseur et d'une structure métallique pour appui sur des sols allant jusqu'à 35% de pente maximale. Selon NF EN 12574 (matériau) | 1 | 1287.29 | 1287.290 |
| mq04cag010a | h | Camion grue jusqu'à 6 t de charge maximale. (matériel) | 0.22 | 56.47 | 12.423 |
| mo087 | h | Ouvrier professionnel II/OP VRD espaces publics. (main-d'œuvre) | 0.22 | 26.02 | 5.724 |
| % | % | Frais de chantier des unités d'ouvrage | 2 % | 1305.437 | 26.109 |
|  |  | Coûts directs |  |  | 1331.546 |

## Ressources

**mt52muc040aa** U Conteneur à chargement latéral en polyéthylène haute densité pour ramassage non sélectif de résidus solides urbains
Données techniques: Coût énergétique 8189.508 MJ; Émission de CO2 233.123 kg
Déchets:
- emballage: re170203 Plastique. (composant de déchet); quantité 1.05 kg; Code CED 17 02 03; Masse de l'élément 1 kg; Volume 0.001667 m3
