# Jeu de filets pour buts de handball ou de football en salle

- Propriété du fichier: CYPE Ingenieros S.A.
- Format: FIEBDC-3/2016
- Logiciel: Générateur de prix de la construction. CYPE Ingenieros, S.A.
- Date: 25/10/2024
- Devise: EUR
- Coûts indirects: 3 %
- Frais généraux: 13 %
- Bénéfice: 6 %
- TVA: 20 %

## M Mobilier urbain

### MQ Équipements sportifs

#### MQG Jeux sportifs

**MQG080** U Jeu de filets pour buts de handball ou de football en salle.
Jeu de deux filets pour buts de handball o de football salle, de cordes en nylon de 3,5 mm de diamètre.
Inclut: Implantation. Montage et fixation de l'équipement sportif. Contrôle de son bon fonctionnement.
Critère pour le métré: Nombre d'unités prévues, selon documentation graphique du Projet.
Critère pour le mémoire: On mesurera le nombre d'unités réellement exécutées selon les spécifications du Projet.

| Code | U | Désignation | Quantité | Prix | Montant |
|---|---|---|---|---|---|
| mt52dep290c | U | Jeu de deux filets pour buts de handball o de football salle, de cordes en nylon de 3,5 mm de diamètre. (matériau) | 1 | 82.96 | 82.960 |
| mo011 | h | Compagnon professionnel III/CP2 monteur. (main-d'œuvre) | 0.33 | 30.2 | 9.966 |
| mo080 | h | Ouvrier professionnel II/OP monteur. (main-d'œuvre) | 0.33 | 26.02 | 8.587 |
| % | % | Frais de chantier des unités d'ouvrage | 2 % | 101.513 | 2.030 |
|  |  | Coûts directs |  |  | 103.543 |

Déchets:
- pose: mt52dep290c Jeu de deux filets pour buts de handball o de football salle, de cordes en nylon de 3,5 mm de diamètre; facteur de déchet 0.044

## Ressources

**mt52dep290c** U Jeu de deux filets pour buts de handball o de football salle, de cordes en nylon de 3,5 mm de diamètre
Données techniques: Coût énergétique 53.221 MJ; Émission de CO2 1.909 kg; Code CED 20 01 11; Masse de l'élément 1.05 kg; Volume 0.0014 m3
Déchets:
- emballage: re170203 Plastique. (composant de déchet); quantité 0.1 kg; Code CED 17 02 03; Masse de l'élément 1 kg; Volume 0.001667 m3
