# Revêtement de sol sportif, en résines synthétiques, système "COMPOSAN INDUSTRIAL Y TECNOLOGÍA", pour terrain de tennis

- Propriété du fichier: CYPE Ingenieros S.A.
- Format: FIEBDC-3/2016
- Logiciel: Générateur de prix de la construction. CYPE Ingenieros, S.A.
- Date: 28/03/2024
- Devise: EUR
- Coûts indirects: 3 %
- Frais généraux: 13 %
- Bénéfice: 6 %
- TVA: 20 %

## V Voiries

### VO Pistes sportives

#### VOS En résines synthétiques

**VOS020** m² Revêtement de sol sportif, en résines synthétiques, système "COMPOSAN INDUSTRIAL Y TECNOLOGÍA", pour terrain de tennis.
Revêtement de sol sportif, avec résistance au glissement entre 80 et 110 avec la surface sèche et entre 55 et 110 avec la surface humide, selon NF EN 13036-4, avec résistance au glissement supérieur à 45 selon DIN CEN/TS 12633, abrasion Taber à sec < 0,2 g, de 3 mm d'épaisseur totale approximative, réalisé sur surface support en aggloméré asphaltique, avec le système Tennislife Cushion-5 "COMPOSAN INDUSTRIAL Y TECNOLOGÍA", apte pour terrain de tennis, par l'application successive de: une couche de régularisation et de conditionnement de la surface, de mortier, Compotop Sportseal, couleur grise, à base de résines synthétiques et charges minérales sélectionnées (2 kg/m²); une couche de mortier, Compo Resurfacer, couleur noire, à base de résines acryliques (0,3 kg/m²), gravier siliceux incolore, lavé, de granulométrie comprise entre 0,2 et 0,4 mm (0,5 kg/m²) et eau (0,2 l/m²); cinq couches de mortier, Compo Cushion, couleur noire, à base de résines élastomères, granulats légers et particules en caoutchouc (0,5 kg/m² par couche), peinture à l'eau, Compo Concentrado 2002, à base de résines acryliques, charges micronisées et pigments (0,1 kg/m² par couche) et eau (0,1 l/m² par couche); trois couches de mortier, Compo Premix, à base de résines acryliques, charges minérales calibrées et pigments (0,4 kg/m² chaque couche), en laissant sécher totalement la couche préalable avant application de la couche suivante et une couche de peinture à l'eau, Compo Concentrado 2002, couleur bleue, à base de résines acryliques, charges micronisées et pigments (0,3 kg/m²).
Critère d'évaluation économique: Le prix ne comprend la surface support, l'exécution et le scellement des joints ni le marquage et l'exécution des lignes de jeu.
Inclut: Nettoyage de la surface support. Implantation des joints et des pans. Application, au râteau en caoutchouc, de la couche de régularisation et de conditionnement de la surface. Application des couches successives formant le revêtement sportif. Séchage de chaque couche avant d'appliquer la suivante, y compris le grattage, le balayage et le soufflage des imperfections. Nettoyage final du revêtement.
Critère pour le métré: Surface mesurée en projection horizontale, selon documentation graphique du Projet.
Critère pour le mémoire: On mesurera, en projection horizontale, la surface réellement exécutée selon les spécifications du Projet.

| Code | U | Désignation | Quantité | Prix | Montant |
|---|---|---|---|---|---|
| mt47cit050d | kg | Mortier, Compotop Sportseal "COMPOSAN INDUSTRIAL Y TECNOLOGÍA", couleur grise, à base de résines synthétiques et charges minérales sélectionnées, pour régularisation des surfaces; à appliquer au râteau en caoutchouc. (matériau) | 2 | 2.03 | 4.060 |
| mt47cit060b | kg | Mortier, Compo Resurfacer "COMPOSAN INDUSTRIAL Y TECNOLOGÍA", couleur noire, à base de résines acryliques. (matériau) | 0.3 | 5.11 | 1.533 |
| mt47cit002a | kg | Gravier siliceux incolore, lavé, de granulométrie comprise entre 0,2 et 0,4 mm, fournis en sacs. (matériau) | 0.5 | 0.22 | 0.110 |
| mt47cit070b | kg | Mortier, Compo Cushion "COMPOSAN INDUSTRIAL Y TECNOLOGÍA", couleur noire, à base de résines élastomères, granulats légers et particules en caoutchouc. (matériau) | 2.5 | 5.07 | 12.675 |
| mt27pcc030n | kg | Peinture à l'eau, Compo Concentrado 2002 "COMPOSAN INDUSTRIAL Y TECNOLOGÍA", couleur bleue, à base de résines acryliques, charges micronisées et pigments. (matériau) | 0.8 | 6.12 | 4.896 |
| mt47cit080n | kg | Mortier, Compo Premix "COMPOSAN INDUSTRIAL Y TECNOLOGÍA", couleur bleue, à base de résines acryliques, charges minérales calibrées et pigments. (matériau) | 1.2 | 5.35 | 6.420 |
| mo041 | h | Compagnon professionnel III/CP2 VRD espaces publics. (main-d'œuvre) | 0.317 | 29.25 | 9.272 |
| mo087 | h | Ouvrier professionnel II/OP VRD espaces publics. (main-d'œuvre) | 0.317 | 26.02 | 8.248 |
| % | % | Frais de chantier des unités d'ouvrage | 2 % | 47.214 | 0.944 |
|  |  | Coûts directs |  |  | 48.158 |

Déchets:
- pose: mt47cit050d; facteur de déchet 0.062802
- pose: mt47cit060b Mortier, Compo Resurfacer "COMPOSAN INDUSTRIAL Y TECNOLOGÍA", couleur noire, à base de résines acryliques; facteur de déchet 0.036792
- pose: mt47cit002a Gravier siliceux incolore, lavé, de granulométrie comprise entre 0,2 et 0,4 mm, fournis en sacs; facteur de déchet 0.009
- pose: mt47cit070b; facteur de déchet 0.043189
- pose: mt27pcc030n; facteur de déchet 0.0275
- pose: mt47cit080n; facteur de déchet 0.04134

## Ressources

**mt47cit050d** kg Mortier, Compotop Sportseal "COMPOSAN INDUSTRIAL Y TECNOLOGÍA"
Données techniques: Coût énergétique 15.053 MJ; Émission de CO2 0.575 kg; Code CED 17 09 04; Masse de l'élément 1 kg; Volume 0.000667 m3
Déchets:
- emballage: re170203 Plastique. (composant de déchet); quantité 0.003 kg; Code CED 17 02 03; Masse de l'élément 1 kg; Volume 0.001667 m3

**mt47cit060b** kg Mortier, Compo Resurfacer "COMPOSAN INDUSTRIAL Y TECNOLOGÍA", couleur noire, à base de résines acryliques
Données techniques: Coût énergétique 86.761 MJ; Émission de CO2 3.294 kg; Code CED 17 09 04; Masse de l'élément 1 kg; Volume 0.000667 m3
Déchets:
- emballage: re170203 Plastique; quantité 0.003 kg

**mt47cit002a** kg Gravier siliceux incolore, lavé, de granulométrie comprise entre 0,2 et 0,4 mm, fournis en sacs
Données techniques: Coût énergétique 0.559 MJ; Émission de CO2 0.028 kg; Code CED 01 04 08; Masse de l'élément 1 kg; Volume 0.000667 m3
Déchets:
- emballage: re170203 Plastique; quantité 0.005 kg

**mt47cit070b** kg Mortier, Compo Cushion "COMPOSAN INDUSTRIAL Y TECNOLOGÍA"
Données techniques: Coût énergétique 33.693 MJ; Émission de CO2 1.387 kg; Code CED 17 09 04; Masse de l'élément 1 kg; Volume 0.000667 m3
Déchets:
- emballage: re170203 Plastique; quantité 0.003 kg

**mt27pcc030n** kg Peinture à l'eau
Données techniques: Coût énergétique 31.490 MJ; Émission de CO2 1.556 kg; Code CED 08 01 11; Masse de l'élément 1 kg; Volume 0.001111 m3
Déchets:
- emballage: re170203 Plastique; quantité 0.045 kg

**mt47cit080n** kg Mortier, Compo Premix "COMPOSAN INDUSTRIAL Y TECNOLOGÍA"
Données techniques: Coût énergétique 15.053 MJ; Émission de CO2 0.575 kg; Code CED 17 09 04; Masse de l'élément 1 kg; Volume 0.000667 m3
Déchets:
- emballage: re170203 Plastique; quantité 0.003 kg
