# Canalisation souterraine de protection du câblage d'éclairage public

- Propriété du fichier: CYPE Ingenieros S.A.
- Format: FIEBDC-3/2016
- Logiciel: Générateur de prix de la construction. CYPE Ingenieros, S.A.
- Date: 28/03/2024
- Devise: EUR
- Coûts indirects: 3 %
- Frais généraux: 13 %
- Bénéfice: 6 %
- TVA: 20 %

## X Réseaux divers

### XE Électricité

#### XES Lignes souterraines

**XES010** m Canalisation souterraine de protection du câblage d'éclairage public.
Canalisation souterraine de protection du câblage d'éclairage public, constituée de tube protecteur en polyéthylène à double paroi, de 63 mm de diamètre, résistance à la compression supérieure à 250 N, fourni en rouleau. Comprend fil guide. Totalement montée, connectée et testée.
Inclut: Implantation. Mise en place du tube.
Critère pour le métré: Longueur mesurée selon documentation graphique du Projet.
Critère pour le mémoire: On mesurera la longueur réellement exécutée selon les spécifications du Projet.

| Code | U | Désignation | Quantité | Prix | Montant |
|---|---|---|---|---|---|
| mt35aia080ac | m | Tube courbable, fourni en rouleau, de polyéthylène à double paroi (intérieure lisse et extérieure annelée), de couleur orange, de 63 mm de diamètre nominal, pour canalisation enterrée, résistance à la compression 250 N, avec degré de protection IP549 selon NF EN 60529, avec câble guide incorporé. Selon NF EN 61386-1, NF EN 61386-22 et NF EN 50086-2-4. (matériau) | 1 | 2.83 | 2.830 |
| mt35www010 | U | Produits complémentaires pour installations électriques. (matériau) | 0.1 | 1.51 | 0.151 |
| mo003 | h | Compagnon professionnel III/CP2 électricien. (main-d'œuvre) | 0.028 | 30.2 | 0.846 |
| mo102 | h | Ouvrier professionnel II/OP électricien. (main-d'œuvre) | 0.022 | 25.99 | 0.572 |
| % | % | Frais de chantier des unités d'ouvrage | 2 % | 4.399 | 0.088 |
|  |  | Coûts directs |  |  | 4.487 |

Déchets:
- pose: mt35aia080ac; facteur de déchet 0.0275

## Ressources

**mt35aia080ac** m Tube courbable, fourni en rouleau
Données techniques: Coût énergétique 66.847 MJ; Émission de CO2 3.319 kg; Code CED 17 02 03; Masse de l'élément 0.69 kg; Volume 0.00115 m3
