# Isolation thermique entre les montants du mur porteur extérieur à ossature légère, avec des panneaux en fibres de bois

- Propriété du fichier: CYPE INGENIEROS, S.A.
- Format: FIEBDC-3/2002
- Devise: EUR
- Coûts indirects: 3.00 %
- Frais généraux: 13.00 %
- Bénéfice: 6.00 %
- TVA: 20.00 %

## E Enveloppe et finition extérieure

### EI Isolations extérieures

#### EIF Façades et murs mitoyens

**EIF070** m² Isolation thermique entre les montants du mur porteur extérieur à ossature légère, avec des panneaux en fibres de bois.
Isolation thermique entre les montants du mur porteur extérieur à ossature légère en bois, constituée de panneau flexible en fibres de bois, de 40 mm d'épaisseur, selon NF EN 13171, résistance thermique 1 m²K/W, conductivité thermique 0,039 W/(mK), densité 45 kg/m³.
Inclut: Découpe et préparation de l'isolant. Mise en place de l'isolant.
Critère pour le métré: Surface mesurée selon documentation graphique du Projet.
Critère pour le mémoire: On mesurera la surface réellement exécutée selon les spécifications du Projet.

| Code | U | Désignation | Quantité | Prix | Montant |
|---|---|---|---|---|---|
| mt16bab030a | m² | Panneau flexible en fibres de bois, de 40 mm d'épaisseur, selon NF EN 13171, résistance thermique 1 m²K/W, conductivité thermique 0,039 W/(mK), densité 45 kg/m³, Euroclasse E de réaction au feu selon NF EN 13501-1. (matériau) | 1.050 | 5.39 | 5.66 |
| mo054 | h | Compagnon professionnel III/CP2 poseur d'isolants rigides ou flexibles. (main-d'œuvre) | 0.131 | 30.20 | 3.96 |
| mo101 | h | Ouvrier professionnel II/OP poseur d'isolants rigides ou flexibles. (main-d'œuvre) | 0.131 | 26.02 | 3.41 |
| % | % | Frais de chantier des unités d'ouvrage | 2 % | 13.03 | 0.26 |
|  |  | Coûts directs |  |  | 13.29 |
