# Pose de grille de défense

- Propriété du fichier: CYPE INGENIEROS, S.A.
- Format: FIEBDC-3/2002
- Devise: EUR
- Coûts indirects: 3.00 %
- Frais généraux: 13.00 %
- Bénéfice: 6.00 %
- TVA: 20.00 %

## E Enveloppe et finition extérieure

### EM Menuiseries extérieures

#### EMP Pose

**EMP020** U Pose de grille de défense.
Pose d'une grille de défense métallique de jusqu'à 2 m² de surface, avec des pattes d'ancrage, avec du mortier de ciment, industriel, avec adjuvant hydrofuge, M-10.
Inclut: Implantation. Réalisation d'ouvertures pour encastrer les pattes d'ancrage. Nivellement et mise d'aplomb. Bouchage des trous avec du mortier.
Critère pour le métré: Surface du vide à fermer, mesurée selon documentation graphique du Projet.
Critère pour le mémoire: On mesurera, avec les dimensions du vide, la surface réellement exécutée selon les spécifications du Projet.

| Code | U | Désignation | Quantité | Prix | Montant |
|---|---|---|---|---|---|
| mt08aaa010a | m³ | Eau. (matériau) | 0.006 | 1.50 | 0.01 |
| mt09mif010ka | t | Mortier industriel pour maçonnerie, de ciment, couleur grise, avec adjuvant hydrofuge, catégorie M-10 (résistance à la compression 10 N/mm²), fourni en sacs, selon NF EN 998-2. (matériau) | 0.019 | 65.98 | 1.25 |
| mo020 | h | Compagnon professionnel III/CP2 construction. (main-d'œuvre) | 0.586 | 29.25 | 17.14 |
| mo113 | h | Ouvrier d'exécution I/OE1 construction. (main-d'œuvre) | 0.703 | 24.51 | 17.23 |
| % | % | Frais de chantier des unités d'ouvrage | 2 % | 35.63 | 0.71 |
|  |  | Coûts directs |  |  | 36.34 |
