# Retrait d'une couche de protection de terre végétale de toiture terrasse végétalisée

- Propriété du fichier: CYPE INGENIEROS, S.A.
- Format: FIEBDC-3/2002
- Devise: EUR
- Coûts indirects: 3.00 %
- Frais généraux: 13.00 %
- Bénéfice: 6.00 %
- TVA: 20.00 %

## E Enveloppe et finition extérieure

### ET Couvertures de toitures terrasses

#### ETD Démolitions

**ETD130** m² Retrait d'une couche de protection de terre végétale de toiture terrasse végétalisée.
Retrait d'une couche de protection constituée de 25 cm d'épaisseur de terre végétale et d'une végétation existante de toiture terrasse végétalisée, avec des moyens manuels, et chargement manuel dans le camion ou la benne.
Inclut: Enlèvement de la terre et de la végétation. Entassement du matériau retiré. Nettoyage des restes d'ouvrage. Chargement manuel du matériau retiré et des restes d'ouvrage dans le camion ou la benne.
Critère pour le métré: Surface mesurée selon documentation graphique du Projet.
Critère pour le mémoire: On mesurera la surface réellement démontée selon les spécifications du Projet.

| Code | U | Désignation | Quantité | Prix | Montant |
|---|---|---|---|---|---|
| mo113 | h | Ouvrier d'exécution I/OE1 construction. (main-d'œuvre) | 0.143 | 24.51 | 3.50 |
| % | % | Frais de chantier des unités d'ouvrage | 2 % | 3.50 | 0.07 |
|  |  | Coûts directs |  |  | 3.57 |
