# Paroi intérieure en tissus métalliques constitués de panneaux de maille en acier inoxydable

- Propriété du fichier: CYPE INGENIEROS, S.A.
- Format: FIEBDC-3/2002
- Devise: EUR
- Coûts indirects: 3.00 %
- Frais généraux: 13.00 %
- Bénéfice: 6.00 %
- TVA: 20.00 %

## F Aménagements et finitions

### FC Cloisons

#### FCT Tissus métalliques

**FCT010** m² Paroi intérieure en tissus métalliques constitués de panneaux de maille en acier inoxydable.
Paroi intérieure en tissu métallique de panneaux de maille en acier inoxydable AISI 316, constitués de câbles et de tiges en position horizontale, avec un pourcentage de trous de 64%, poids 7,10 kg/m². Cadre périphérique constitué de platines métalliques soudées sur les deux faces du panneau, crochets, boulons et visserie, en acier inoxydable AISI 316. Comprend les ancrages chimiques pour la fixation du cadre périphérique.
Inclut: Implantation. Montage du cadre périphérique. Fixation du tissu métallique au cadre périphérique. Fixation du cadre périphérique au support. Résolution des points singuliers.
Critère pour le métré: Surface mesurée selon documentation graphique du Projet, sans déduire les ouvertures inférieures à 1 m².
Critère pour le mémoire: On mesurera la surface réellement exécutée selon les spécifications du Projet, sans déduire les ouvertures inférieures à 1 m².

| Code | U | Désignation | Quantité | Prix | Montant |
|---|---|---|---|---|---|
| mt26btr070b | m² | Tissu métallique de panneaux de maille en acier inoxydable AISI 316, constitués de câbles et de tiges en position horizontale, avec un pourcentage de trous de 64%, poids 7,1 kg/m². (matériau) | 1.020 | 139.00 | 141.78 |
| mt26btr075a | m | Cadre périphérique constitué de platines métalliques soudées sur les deux faces du panneau, crochets, boulons et visserie, en acier inoxydable AISI 316. (matériau) | 1.500 | 69.60 | 104.40 |
| mt26aaq010f | U | Ancrage chimique composé de résine et tige filetée en acier inoxydable A4-70, selon NF EN ISO 3506-1; avec écrou et rondelle, de 12 mm de diamètre. (matériau) | 1.000 | 4.90 | 4.90 |
| mo011 | h | Compagnon professionnel III/CP2 monteur. (main-d'œuvre) | 0.578 | 30.20 | 17.46 |
| mo080 | h | Ouvrier professionnel II/OP monteur. (main-d'œuvre) | 0.578 | 26.02 | 15.04 |
| % | % | Frais de chantier des unités d'ouvrage | 2 % | 283.58 | 5.67 |
|  |  | Coûts directs |  |  | 289.25 |
