# Désolidarisation sous revêtement de sol en céramique ou en pierre naturelle, avec nattes d'élastomère à cellules fermées

- Propriété du fichier: CYPE INGENIEROS, S.A.
- Format: FIEBDC-3/2002
- Devise: EUR
- Coûts indirects: 3.00 %
- Frais généraux: 13.00 %
- Bénéfice: 6.00 %
- TVA: 20.00 %

## F Aménagements et finitions

### FS Revêtements de sols

#### FSO Désolidarisation, imperméabilisation et isolation sous revêtement

**FSO020** m² Désolidarisation sous revêtement de sol en céramique ou en pierre naturelle, avec nattes d'élastomère à cellules fermées.
Désolidarisation sous revêtement de sol en céramique ou en pierre naturelle, avec natte de désolidarisation en élastomère à cellules fermées, de 1,51 mm d'épaisseur, avec les deux faces revêtues de fibres en polypropylène, fixée au support avec du mortier-colle amélioré, C2 TE S1, selon NF EN 12004, déformable, avec résistance au glissement et temps ouvert allongé, couleur grise, étendu avec une truelle dentée.
Inclut: Coupe et préparation de la natte de désolidarisation. Extension du mortier-colle sur la surface support. Mise en place de la natte de désolidarisation.
Critère pour le métré: Surface mesurée selon documentation graphique du Projet.
Critère pour le mémoire: On mesurera la surface réellement exécutée selon les spécifications du Projet.

| Code | U | Désignation | Quantité | Prix | Montant |
|---|---|---|---|---|---|
| mt09mcm060a | kg | Mortier-colle amélioré, C2 TE S1, selon NF EN 12004, déformable, avec résistance au glissement et temps ouvert allongé, couleur grise, à base de ciment, granulats de granulométrie fine, résines synthétiques et additifs spéciaux, avec propriétés thixotropiques et à durcissement sans retrait. (matériau) | 2.000 | 0.83 | 1.66 |
| mt15rev185a | m² | Natte de désolidarisation en élastomère à cellules fermées, de 1,51 mm d'épaisseur, avec les deux faces revêtues de fibres en polypropylène. (matériau) | 1.050 | 11.86 | 12.45 |
| mo029 | h | Compagnon professionnel III/CP2 poseur de membranes d'étanchéité. (main-d'œuvre) | 0.108 | 29.25 | 3.16 |
| mo067 | h | Ouvrier professionnel II/OP poseur de membranes d'étanchéité. (main-d'œuvre) | 0.108 | 26.02 | 2.81 |
| % | % | Frais de chantier des unités d'ouvrage | 2 % | 20.08 | 0.40 |
|  |  | Coûts directs |  |  | 20.48 |
