# Préparation d'une surface en béton structural, avec des moyens manuels

- Propriété du fichier: CYPE INGENIEROS, S.A.
- Format: FIEBDC-3/2002
- Devise: EUR
- Coûts indirects: 3.00 %
- Frais généraux: 13.00 %
- Bénéfice: 6.00 %
- TVA: 20.00 %

## G Structure et gros oeuvre

### GA Transformations et réparations

#### GAB Préparation de surfaces en béton

**GAB010** m² Préparation d'une surface en béton structural, avec des moyens manuels.
Préparation d'une surface en béton structural, pour l'application postérieure de produits réparateurs et protecteurs, via brossage avec brosse à clous d'acier, jusqu'à supprimer une couche de 2 mm d'épaisseur, et charge manuelle des restes générés dans le camion ou la benne.
Inclut: Marquage de la zone à assainir. Brossage manuel avec brosse à clous d'acier. Nettoyage de la surface support. Retrait et entassement des restes générés. Charge manuelle des restes générés dans le camion ou la benne.
Critère pour le métré: Surface mesurée selon documentation graphique du Projet.
Critère pour le mémoire: On mesurera la surface réellement exécutée selon les spécifications du Projet.

| Code | U | Désignation | Quantité | Prix | Montant |
|---|---|---|---|---|---|
| mo020 | h | Compagnon professionnel III/CP2 construction. (main-d'œuvre) | 0.554 | 29.25 | 16.20 |
| mo113 | h | Ouvrier d'exécution I/OE1 construction. (main-d'œuvre) | 0.554 | 24.51 | 13.58 |
| % | % | Frais de chantier des unités d'ouvrage | 2 % | 29.78 | 0.60 |
|  |  | Coûts directs |  |  | 30.38 |
