# Transport de mobilier et d'équipement de poste de travail

- Propriété du fichier: CYPE INGENIEROS, S.A.
- Format: FIEBDC-3/2002
- Devise: EUR
- Coûts indirects: 3.00 %
- Frais généraux: 13.00 %
- Bénéfice: 6.00 %
- TVA: 20.00 %

## P Interventions préalables

### PO Protections temporaires

#### POB Fournitures et mobilier de bureau

**POB120** U Transport de mobilier et d'équipement de poste de travail.
Transport de mobilier et d'équipement de poste de travail formé de commode adossée et indépendante, chaises, corbeille, armoire, ordinateur, documentation, accessoires; par camion à une distance maximale de 5 km. Comprend la charge, la décharge et l'amassement des éléments de la zone désignée.
Inclut: Travaux de préparation. Démontage de l'équipement et emballage postérieur. Nettoyage et enlèvement des restes. Chargement des restes dans le camion.
Critère pour le métré: Nombre d'unités prévues, selon documentation graphique du Projet.
Critère pour le mémoire: On mesurera le nombre d'unités réellement exécutées selon les spécifications du Projet.

| Code | U | Désignation | Quantité | Prix | Montant |
|---|---|---|---|---|---|
| mq04cap010a | h | Camion pour transport, de 12 t de charge. (matériel) | 0.753 | 79.69 | 60.01 |
| mo113 | h | Ouvrier d'exécution I/OE1 construction. (main-d'œuvre) | 0.303 | 24.51 | 7.43 |
| % | % | Frais de chantier des unités d'ouvrage | 2 % | 67.44 | 1.35 |
|  |  | Coûts directs |  |  | 68.79 |
