# Accessoires de local ou cabine de chantier pour réfectoire

- Propriété du fichier: CYPE INGENIEROS, S.A.
- Format: FIEBDC-3/2002
- Devise: EUR
- Coûts indirects: 3.00 %
- Frais généraux: 13.00 %
- Bénéfice: 6.00 %
- TVA: 20.00 %

## S Sécurité et santé

### SP Installations provisoires d'hygiène et de bien-être

#### SPM Mobilier et équipement

**SPM020** U Accessoires de local ou cabine de chantier pour réfectoire.
Table pour 10 personnes (amortissable en 4 utilisations), 2 bancs pour 5 personnes (amortissables en 2 utilisations), four à micro-ondes (amortissable en 5 utilisations), réfrigérateur (amortissable en 5 utilisations) et poubelle (amortissable en 10 utilisations) dans un local ou une cabine de chantier pour réfectoire. Comprend le montage et l'installation.
Inclut: Mise en place et fixation des éléments.
Critère pour le métré: Nombre d'unités prévues, selon Plan général de coordination en matière de sécurité et de protection de la santé.
Critère pour le mémoire: On mesurera le nombre d'unités réellement mises en place selon spécifications d'Étude ou d'Étude Basique de Sécurité et Santé.

| Code | U | Désignation | Quantité | Prix | Montant |
|---|---|---|---|---|---|
| mt50mca070 | U | Banc en bois pour 5 personnes. (matériau) | 1.000 | 128.52 | 128.52 |
| mt50mca080 | U | Table en mélaminé pour 10 personnes. (matériau) | 0.250 | 252.29 | 63.07 |
| mt50mca090 | U | Four à micro-ondes de 18 l et 800 W. (matériau) | 0.200 | 286.82 | 57.36 |
| mt50mca100 | U | Réfrigérateur électrique. (matériau) | 0.200 | 472.10 | 94.42 |
| mt50mca060 | U | Conteneur poubelle de 800 l. (matériau) | 0.100 | 253.28 | 25.33 |
| mo120 | h | Ouvrier Sécurité et Santé. (main-d'œuvre) | 0.754 | 24.51 | 18.48 |
| % | % | Frais de chantier des unités d'ouvrage | 2 % | 387.18 | 7.74 |
|  |  | Coûts directs |  |  | 394.92 |
