# Pergola décorative préfabriquée en béton

- Propriété du fichier: CYPE Ingenieros S.A.
- Format: FIEBDC-3/2016
- Logiciel: Générateur de prix de la construction. CYPE Ingenieros, S.A.
- Date: 27/03/2024
- Devise: EUR
- Coûts indirects: 3 %
- Frais généraux: 13 %
- Bénéfice: 6 %
- TVA: 20 %

## A VRD et aménagements extérieurs

### AV Espaces verts et mobilier urbain

#### AVO Pergolas

**AVO010** U Pergola décorative préfabriquée en béton.
Pergola décorative exempte, de 4x4,5 m de surface, constituée de: 5 poutrelles décoratives préfabriquées en béton, de 16x8 cm de section et 4,5 m de longueur, avec deux extrémités visibles; placées sur poutrelles porteuses préfabriquées en béton, de 20x10 cm de section, qui appuient directement sur poteaux (non compris dans ce prix).
Inclut: Implantation des alignements et des niveaux. Mise en place et fixation des pièces.
Critère pour le métré: Nombre d'unités prévues, selon documentation graphique du Projet.
Critère pour le mémoire: On mesurera le nombre d'unités réellement exécutées selon les spécifications du Projet.

| Code | U | Désignation | Quantité | Prix | Montant |
|---|---|---|---|---|---|
| mt47als020a | m | Poutrelle décorative préfabriquée en béton, de 16x8 cm de section, avec deux extrémités visibles, pour réalisation d'une pergola. (matériau) | 22.5 | 16.01 | 360.225 |
| mt47als020c | m | Poutrelle porteuse préfabriquée en béton, de 20x10 cm de section, pour réalisation d'une pergola. (matériau) | 8 | 21.34 | 170.720 |
| mq04cag010a | h | Camion grue jusqu'à 6 t de charge maximale. (matériel) | 0.464 | 55.38 | 25.696 |
| mo041 | h | Compagnon professionnel III/CP2 VRD espaces publics. (main-d'œuvre) | 0.581 | 29.25 | 16.994 |
| mo087 | h | Ouvrier professionnel II/OP VRD espaces publics. (main-d'œuvre) | 0.581 | 26.02 | 15.118 |
| % | % | Frais de chantier des unités d'ouvrage | 2 % | 588.753 | 11.775 |
|  |  | Coûts directs |  |  | 600.528 |

Déchets:
- pose: mt47als020a; facteur de déchet 0.0252
- pose: mt47als020c Poutrelle porteuse préfabriquée en béton, de 20x10 cm de section, pour réalisation d'une pergola; facteur de déchet 0.0227344

## Ressources

**mt47als020a** m Poutrelle décorative préfabriquée en béton
Données techniques: Coût énergétique 32.115 MJ; Émission de CO2 3.263 kg; Code CED 17 01 01; Masse de l'élément 20 kg; Volume 0.013333 m3
Déchets:
- emballage: re170201 Bois. (composant de déchet); quantité 0.014 kg; Code CED 17 02 01; Masse de l'élément 1 kg; Volume 0.000909 m3
- emballage: re170203 Plastique. (composant de déchet); quantité 0.06 kg; Code CED 17 02 03; Masse de l'élément 1 kg; Volume 0.001667 m3

**mt47als020c** m Poutrelle porteuse préfabriquée en béton, de 20x10 cm de section, pour réalisation d'une pergola
Données techniques: Coût énergétique 33.687 MJ; Émission de CO2 3.421 kg; Code CED 17 01 01; Masse de l'élément 21 kg; Volume 0.014 m3
Déchets:
- emballage: re170201 Bois; quantité 0.015 kg
- emballage: re170203 Plastique; quantité 0.062 kg
