# Préparation d'une surface en béton structural, avec des méthodes chimiques

- Propriété du fichier: CYPE Ingenieros S.A.
- Format: FIEBDC-3/2016
- Logiciel: Générateur de prix de la construction. CYPE Ingenieros, S.A.
- Date: 27/03/2024
- Devise: EUR
- Coûts indirects: 3 %
- Frais généraux: 13 %
- Bénéfice: 6 %
- TVA: 20 %

## G Structure et gros oeuvre

### GA Transformations et réparations

#### GAB Préparation de surfaces en béton

**GAB030** m² Préparation d'une surface en béton structural, avec des méthodes chimiques.
Préparation d'une surface en béton structural, pour l'application postérieure de produits réparateurs et protecteurs, via nettoyage avec détergent alcalin, provoquant l'émulsion et la suppression postérieure de la saleté d'origine organique déposée sur le support, et charge manuelle des restes générés dans le camion ou la benne.
Inclut: Application du détergent. Lavage avec un équipement de lancement d'eau. Retrait et entassement des restes générés. Charge manuelle des restes générés dans le camion ou la benne.
Critère pour le métré: Surface mesurée selon documentation graphique du Projet.
Critère pour le mémoire: On mesurera la surface réellement exécutée selon les spécifications du Projet.

| Code | U | Désignation | Quantité | Prix | Montant |
|---|---|---|---|---|---|
| mt08lim020c | l | Détergent alcalin sans dissolvants ni phosphates, pour lavage de surfaces de mortier ou de béton, peintures plastiques, stucs de chaux et structures en béton. (matériau) | 0.05 | 5.79 | 0.290 |
| mq08lch020c | h | Équipement de jet d'eau à pression, avec adaptateur pour lance d'eau. (matériel) | 0.162 | 6.06 | 0.982 |
| mo112 | h | Ouvrier d'exécution I/OE2 construction. (main-d'œuvre) | 0.185 | 25.31 | 4.682 |
| % | % | Frais de chantier des unités d'ouvrage | 2 % | 5.954 | 0.119 |
|  |  | Coûts directs |  |  | 6.073 |

Déchets:
- pose: mt08lim020c; facteur de déchet 0.0275

## Ressources

**mt08lim020c** l Détergent alcalin sans dissolvants ni phosphates
Données techniques: Coût énergétique 38.080 MJ; Émission de CO2 1.129 kg; Code CED 20 01 30; Masse de l'élément 1.06 kg; Volume 0.00106 m3
Déchets:
- emballage: re170203 Plastique. (composant de déchet); quantité 0.032 kg; Code CED 17 02 03; Masse de l'élément 1 kg; Volume 0.001667 m3
