# Perforation dans une fondation existante, pour la reprise en sous-oeuvre de la fondation

- Propriété du fichier: CYPE Ingenieros S.A.
- Format: FIEBDC-3/2016
- Logiciel: Générateur de prix de la construction. CYPE Ingenieros, S.A.
- Date: 24/05/2024
- Devise: EUR
- Coûts indirects: 3 %
- Frais généraux: 13 %
- Bénéfice: 6 %
- TVA: 20 %

## G Structure et gros oeuvre

### GA Transformations et réparations

#### GAO Reprises en sous-oeuvre

**GAO110** m Perforation dans une fondation existante, pour la reprise en sous-oeuvre de la fondation.
Perforation dans une fondation existante jusqu'à atteindre sa face inférieure, de 110 mm de diamètre, via perforeuse avec couronne widia; pour la reprise en sous-oeuvre de la fondation dans une zone de travail ayant une hauteur libre d'entre 2,50 et 4 m, et charge manuel des décombres dans le camion ou la benne.
Critère d'évaluation économique: Le prix ne comprend pas le transport des décombres générés.
Inclut: Localisation des armatures présentes dans la fondation. Implantation des zones à perforer. Perforation avec une couronne widia. Fragmentation des décombres en pièces maniables. Retrait et stockage des décombres. Nettoyage des restes d'ouvrage. Chargement manuel des décombres dans le camion ou la benne.
Critère pour le métré: Longueur mesurée selon documentation graphique du Projet.
Critère pour le mémoire: On mesurera la longueur réellement exécutée selon les spécifications du Projet.

| Code | U | Désignation | Quantité | Prix | Montant |
|---|---|---|---|---|---|
| mq05epp030 | h | Équipement hydraulique sur chenillard, avec double tête, avec couronne widia pour perforation d'une fondation existante. (matériel) | 0.183 | 101.12 | 18.505 |
| mo089 | h | Ouvrier professionnel II/OP du béton. (main-d'œuvre) | 0.187 | 27.32 | 5.109 |
| % | % | Frais de chantier des unités d'ouvrage | 2 % | 23.614 | 0.472 |
|  |  | Coûts directs |  |  | 24.086 |

Déchets:
- démolition: ruo170101 Béton (bétons, mortiers et préfabriqués). (composant de déchet); quantité 21.858 kg; Code CED 17 01 01; Masse de l'élément 1 kg; Volume 0.000667 m3
