# Ciment consommé en excès lors du bétonnage des micropieux

- Propriété du fichier: CYPE Ingenieros S.A.
- Format: FIEBDC-3/2016
- Logiciel: Générateur de prix de la construction. CYPE Ingenieros, S.A.
- Date: 27/03/2024
- Devise: EUR
- Coûts indirects: 3 %
- Frais généraux: 13 %
- Bénéfice: 6 %
- TVA: 20 %

## G Structure et gros oeuvre

### GF Fondations

#### GFM Micropieux

**GFM060** kg Ciment consommé en excès lors du bétonnage des micropieux.
Ciment utilisé dans la préparation de mortier ou de coulis de ciment, consommés en excès sur le volume théorique correspondant au diamètre nominal du micropieu, pendant les travaux de bétonnage.
Critère pour le mémoire: On déterminera, à partir du poids obtenu sur bascule officielle des unités arrivées sur le chantier, le poids des unités réellement exécutées selon les spécifications du Projet.

| Code | U | Désignation | Quantité | Prix | Montant |
|---|---|---|---|---|---|
| mt08cem010f | kg | Ciment Portland CEM I 52,5 R, en sacs, selon NF EN 197-1. (matériau) | 1 | 0.12 | 0.120 |
| mo113 | h | Ouvrier d'exécution I/OE1 construction. (main-d'œuvre) | 0.006 | 24.51 | 0.147 |
| % | % | Frais de chantier des unités d'ouvrage | 2 % | 0.267 | 0.005 |
|  |  | Coûts directs |  |  | 0.272 |

Déchets:
- pose: mt08cem010f Ciment Portland CEM I 52,5 R, en sacs, selon NF EN 197-1; facteur de déchet 0.0063

## Ressources

**mt08cem010f** kg Ciment Portland CEM I 52,5 R, en sacs, selon NF EN 197-1
Données techniques: Coût énergétique 7.174 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
