# Location d'un échafaudage tubulaire intérieur

- Propriété du fichier: CYPE Ingenieros S.A.
- Format: FIEBDC-3/2016
- Logiciel: Générateur de prix de la construction. CYPE Ingenieros, S.A.
- Date: 27/03/2024
- Devise: EUR
- Coûts indirects: 3 %
- Frais généraux: 13 %
- Bénéfice: 6 %
- TVA: 20 %

## P Interventions préalables

### PH Équipements pour travaux en hauteur

#### PHE Échafaudages

**PHE020** U Location d'un échafaudage tubulaire intérieur.
Location, durant 30 jours calendaires, d'un échafaudage intérieur, constitué de 300 m³ de structure tubulaire en acier galvanisé à chaud, de 48,3 mm de diamètre et 3,2 mm d'épaisseur, d'un plateau de travail de 100 m², situé jusqu'à 10 m de hauteur maximale, d'une échelle intérieure munie d'une trappe, d'un garde-corps arrière avec lisse, sous-lisse et plinthe et d'un garde-corps avant avec lisse.
Inclut: Révision périodique pour garantir sa stabilité et les conditions de sécurité.
Critère pour le métré: Nombre d'unités prévues, selon documentation graphique du Projet.
Critère pour le mémoire: Amortissement sous forme de location par jour, selon les conditions définies dans le contrat souscrit avec l'entreprise fournisseur, en considérant un minimum de 300 m³ de volume de structure, 100 m² de surface de plateforme de travail et 15 jours naturels.

| Code | U | Désignation | Quantité | Prix | Montant |
|---|---|---|---|---|---|
| mq13ats020a | U | Location par jour de m³ d' échafaudage intérieur, de 10 m de hauteur maximale de travail, constitué de structure tubulaire en acier galvanisé à chaud, de 48,3 mm de diamètre et 3,2 mm d'épaisseur, fabriqué en respectant les exigences de qualité requises dans la norme NF EN ISO 9001, selon NF EN 12810 et NF EN 12811; y compris escalier intérieur muni d'une trappe et garde-corps avec lisse, sous-lisse et plinthe. (matériel) | 10432.8 | 0.04 | 417.312 |
| mq13ats030a | U | Location par jour de m² de plateforme de travail en tôle perforée d'acier. (matériel) | 3477.6 | 0.09 | 312.984 |
| % | % | Frais de chantier des unités d'ouvrage | 2 % | 730.296 | 14.606 |
|  |  | Coûts directs |  |  | 744.902 |
