# Location d'une structure de protection pour le passage des piétons

- Propriété du fichier: CYPE Ingenieros S.A.
- Format: FIEBDC-3/2016
- Logiciel: Générateur de prix de la construction. CYPE Ingenieros, S.A.
- Date: 27/03/2024
- Devise: EUR
- Coûts indirects: 3 %
- Frais généraux: 13 %
- Bénéfice: 6 %
- TVA: 20 %

## P Interventions préalables

### PH Équipements pour travaux en hauteur

#### PHE Échafaudages

**PHE030** U Location d'une structure de protection pour le passage des piétons.
Location, durant 10 jours calendaires, d'une structure de protection pour le passage des piétons, avec passage libre de 1,5 m de largeur et 3,0 m de hauteur, constituée d'une structure tubulaire en acier galvanisé à chaud de 48,3 mm et 3,2 mm d'épaisseur, avec plafond pour la protection des piétons, et visière en angle de 45° pour éviter la chute d'objets, prête pour la mise en place postérieure d'un échafaudage en hauteur qui servira de base pour l'exécution de façade de 15 m.
Inclut: Révision périodique pour garantir sa stabilité et les conditions de sécurité.
Critère pour le métré: Nombre d'unités prévues, selon documentation graphique du Projet.
Critère pour le mémoire: Amortissement sous forme de location par jour, selon les conditions définies dans le contrat souscrit avec l'entreprise fournisseur.

| Code | U | Désignation | Quantité | Prix | Montant |
|---|---|---|---|---|---|
| mq13ats040b | U | Location par jour de m de structure de protection pour le passage des piétons, avec passage libre de 1,5 m de largeur et 3,0 m de hauteur, constituée de structure tubulaire en acier galvanisé à chaud de 48,3 mm de diamètre et 3,2 mm d'épaisseur, selon NF EN 12810 et NF EN 12811, avec un plafond pour la protection des piétons avec visière en angle de 45° pour éviter le risque de chute d'objets. (matériel) | 173.88 | 0.93 | 161.708 |
| % | % | Frais de chantier des unités d'ouvrage | 2 % | 161.708 | 3.234 |
|  |  | Coûts directs |  |  | 164.942 |
