# Protection des éléments de façade

- Propriété du fichier: CYPE Ingenieros S.A.
- Format: FIEBDC-3/2016
- Logiciel: Générateur de prix de la construction. CYPE Ingenieros, S.A.
- Date: 27/03/2024
- Devise: EUR
- Coûts indirects: 3 %
- Frais généraux: 13 %
- Bénéfice: 6 %
- TVA: 20 %

## P Interventions préalables

### PO Protections temporaires

#### POE Parois extérieures

**POE010** U Protection des éléments de façade.
Protection avec des bâches, des films de polyéthylène et des panneaux en bois, d'ouvertures, de menuiseries, de volets, de coffres de volets et de tout élément placé sur la façade et qui pourrait être affecté pendant les travaux de réhabilitation ou de rénovation. Comprend le retrait postérieur des protections, le nettoyage, l'amassement, le ramassage et le chargement manuel dans le camion ou la benne.
Inclut: Mise en place de la protection. Retrait de la protection et chargement dans la benne.
Critère pour le métré: Nombre d'unités prévues, selon documentation graphique du Projet.
Critère pour le mémoire: On mesurera le nombre d'unités réellement exécutées selon les spécifications du Projet.

| Code | U | Désignation | Quantité | Prix | Montant |
|---|---|---|---|---|---|
| mt32war020 | m² | Film de polyéthylène transparent, de 0,2 mm d'épaisseur. (matériau) | 200 | 0.17 | 34.000 |
| mt32war030 | m | Ruban plastique autoadhésif. (matériau) | 200 | 0.04 | 8.000 |
| mt08eft010a | m² | Panneau aggloméré hydrofuge, de 19 mm d'épaisseur. (matériau) | 40 | 11.5 | 460.000 |
| mt32war060 | m² | Bâche imperméable de protection, en polyéthylène, avec maille de renfort et corde périmétrique en polyamide pour l'ajustement de la bâche. (matériau) | 200 | 4.4 | 880.000 |
| mo113 | h | Ouvrier d'exécution I/OE1 construction. (main-d'œuvre) | 22.049 | 24.51 | 540.421 |
| % | % | Frais de chantier des unités d'ouvrage | 2 % | 1922.421 | 38.448 |
|  |  | Coûts directs |  |  | 1960.869 |

Déchets:
- pose: mt32war020 Film de polyéthylène transparent, de 0,2 mm d'épaisseur; facteur de déchet 0.06
- pose: mt08eft010a Panneau aggloméré hydrofuge, de 19 mm d'épaisseur; facteur de déchet 1
- pose: mt32war060; facteur de déchet 0.07
- démolition: ruo170201 Bois. (composant de déchet); quantité 104.5 kg; Code CED 17 02 01; Masse de l'élément 1 kg; Volume 0.000909 m3
- démolition: ruo170203 Plastique. (composant de déchet); quantité 97 kg; Code CED 17 02 03; Masse de l'élément 1 kg; Volume 0.001667 m3

## Ressources

**mt32war020** m² Film de polyéthylène transparent, de 0,2 mm d'épaisseur
Données techniques: Coût énergétique 27.540 MJ; Émission de CO2 1.010 kg; Code CED 17 06 04; Masse de l'élément 0.184 kg; Volume 0.000307 m3
Déchets:
- emballage: re170203 Plastique. (composant de déchet); quantité 0.024 kg; Code CED 17 02 03; Masse de l'élément 1 kg; Volume 0.001667 m3

**mt08eft010a** m² Panneau aggloméré hydrofuge, de 19 mm d'épaisseur
Données techniques: Coût énergétique 428.419 MJ; Émission de CO2 5.464 kg; Code CED 17 02 01; Masse de l'élément 13.01 kg; Volume 0.011827 m3

**mt32war060** m² Bâche imperméable de protection
Données techniques: Coût énergétique 33.908 MJ; Émission de CO2 1.684 kg; Code CED 17 02 03; Masse de l'élément 0.3 kg; Volume 0.0005 m3
Déchets:
- emballage: re170203 Plastique; quantité 0.05 kg
