# Drainage sous radier

- Propriété du fichier: CYPE INGENIEROS, S.A.
- Format: FIEBDC-3/2002
- Devise: EUR
- Coûts indirects: 3.00 %
- Frais généraux: 13.00 %
- Bénéfice: 6.00 %
- TVA: 16.00 %

## E Enveloppe et finition extérieure

### EE Étanchéité

#### EES Imperméabilisation sous fondations

**EES040** m² Drainage sous radier, avec nappe drainante à excroissances en polyéthylène de haute densité, Delta MS 20 "BASF Construction Chemical", couleur marron, avec des excroissances de 20 mm de hauteur, résistance à la compression 200 kN/m² selon NF EN ISO 604 et capacité de drainage 10 l/(s·m), placée sur le terrain et préparée pour l'imperméabilisation postérieure de la dalle en béton.
Réalisation d'un drainage sous radier, par nappe drainante à excroissances en polyéthylène de haute densité, Delta MS 20 "BASF Construction Chemical", couleur marron, avec des excroissances de 20 mm de hauteur, résistance à la compression 200 kN/m² selon NF EN ISO 604 et capacité de drainage 10 l/(s·m), mise en place sur le terrain et préparée pour l'imperméabilisation postérieure de la dalle en béton. Comprend le nettoyage et la préparation de la surface et des recouvrements.
Inclut: Nettoyage et préparation de la surface sur laquelle doit être appliquée la nappe à excroissances. Mise en place de la nappe drainante. Traitement des éléments particuliers (angles, arêtes, etc.).
Critère de métré de projet: Surface mesurée selon documentation graphique du Projet.
Critère de mesure de l'ouvrage: On mesurera la surface réellement exécutée selon les spécifications du Projet, y compris les arrivées et les recouvrements.

| Code | U | Désignation | Quantité | Prix | Montant |
|---|---|---|---|---|---|
| mt14gsb020a | m² | Nappe drainante à excroissances en polyéthylène de haute densité, Delta MS 20 "BASF Construction Chemical", couleur marron, avec des excroissances de 20 mm de hauteur, résistance à la compression 200 kN/m² selon NF EN ISO 604 et capacité de drainage 10 l/(s·m). (matériau) | 1.100 | 8.80 | 9.68 |
| mo027 | h | Compagnon professionnel III/CP2 applicateur de lames imperméabilisantes. (main-d'œuvre) | 0.060 | 24.26 | 1.46 |
| mo062 | h | Ouvrier professionnel II/OP applicateur de lames imperméabilisantes. (main-d'œuvre) | 0.060 | 21.54 | 1.29 |
| % | % | Coûts directs complémentaires | 2 % | 12.43 | 0.25 |
|  |  | Coûts directs |  |  | 12.68 |
