# Planches en bois, pour support continu de couverture en toiture inclinée

- Propriété du fichier: CYPE INGENIEROS, S.A.
- Format: FIEBDC-3/2002
- Devise: EUR
- Coûts indirects: 3.00 %
- Frais généraux: 13.00 %
- Bénéfice: 6.00 %
- TVA: 20.00 %

## E Enveloppe et finition extérieure

### EU Couvertures de toitures inclinées

#### EUF Supports de couverture

**EUF030** m² Planches en bois, pour support continu de couverture en toiture inclinée.
Voliges en bois de pin maritime (Pinus pinaster), de 15 mm d'épaisseur, avec le traitement adapté, avec classe d'emploi 2 selon NF EN 335, fixées mécaniquement sur la structure porteuse en bois; pour support continu de couverture en toiture inclinée. Comprend les clous pour fixation sur un support en bois.
Inclut: Implantation. Découpe des pièces. Mise en place et fixation des planches à la structure porteuse.
Critère pour le métré: Surface du versant mesurée en grandeur réelle, selon documentation graphique du Projet.
Critère pour le mémoire: On mesurera, en grandeur réelle, la surface réellement exécutée selon les spécifications du Projet.

| Code | U | Désignation | Quantité | Prix | Montant |
|---|---|---|---|---|---|
| mt07mee026qa | m² | Volige en bois de pin maritime (Pinus pinaster), de 15 mm d'épaisseur, avec le traitement adapté, avec classe d'emploi 2 selon NF EN 335. (matériau) | 1.050 | 7.91 | 8.31 |
| mt50spa101 | kg | Clous en acier. (matériau) | 0.150 | 1.87 | 0.28 |
| mo017 | h | Compagnon professionnel III/CP2 menuisier bois. (main-d'œuvre) | 0.250 | 29.77 | 7.44 |
| mo058 | h | Ouvrier professionnel II/OP menuisier bois. (main-d'œuvre) | 0.250 | 26.23 | 6.56 |
| % | % | Frais de chantier des unités d'ouvrage | 2 % | 22.59 | 0.45 |
|  |  | Coûts directs |  |  | 23.04 |
