# Film de contrôle solaire, sur le vitrage de façade

- Propriété du fichier: CYPE INGENIEROS, S.A.
- Format: FIEBDC-3/2002
- Devise: EUR
- Coûts indirects: 3.00 %
- Frais généraux: 13.00 %
- Bénéfice: 6.00 %
- TVA: 20.00 %

## E Enveloppe et finition extérieure

### EV Vitrages

#### EVF Films pour vitres

**EVF010** m² Film de contrôle solaire, sur le vitrage de façade.
Film adhésif de contrôle solaire, transparente, couleur gris verdâtre clair, à base de résines thermoplastiques et microsphères céramiques, de 50 µm d'épaisseur, transmission lumineuse, selon NF EN 410: 75%, facteur solaire (coefficient g), selon NF EN 410: 59%, appliqué sur la face intérieure du vitrage de façade. Comprend la solution savonneuse, pour le nettoyage de la surface du vitrage et la mise en place des films adhésifs.
Inclut: Nettoyage de la surface du verre. Humectage, par arrosage, des surfaces à adhérer. Application et extension de la membrane, par pression avec une raclette. Nettoyage et séchage de la surface.
Critère pour le métré: Surface mesurée selon documentation graphique du Projet.
Critère pour le mémoire: On mesurera la surface réellement exécutée selon les spécifications du Projet.

| Code | U | Désignation | Quantité | Prix | Montant |
|---|---|---|---|---|---|
| mt21lmc030a | l | Liquide nettoyeur à base de solution savonneuse à 6% de teneur en eau, à appliquer avec un pulvérisateur, pour le nettoyage de la surface du vitrage et la mise en place des films adhésifs. (matériau) | 0.150 | 0.23 | 0.03 |
| mt21lmc010aa | m² | Film adhésif de contrôle solaire, transparente, couleur gris verdâtre clair, à base de résines thermoplastiques et microsphères céramiques, de 50 µm d'épaisseur, transmission lumineuse, selon NF EN 410: 75%, facteur solaire (coefficient g), selon NF EN 410: 59%, pour application sur la face intérieure du vitrage. (matériau) | 1.050 | 26.58 | 27.91 |
| op00pul010 |  | Sac à dos pulvérisateur. | 1.000 | 0.00 | 0.00 |
| mo055 | h | Compagnon professionnel III/CP2 vitrier. (main-d'œuvre) | 0.100 | 30.57 | 3.06 |
| mo110 | h | Ouvrier professionnel II/OP vitrier. (main-d'œuvre) | 0.100 | 29.41 | 2.94 |
| % | % | Frais de chantier des unités d'ouvrage | 2 % | 33.94 | 0.68 |
|  |  | Coûts directs |  |  | 34.62 |
