# Peinture thermo-isolante sur parement intérieur

- Propriété du fichier: CYPE INGENIEROS, S.A.
- Format: FIEBDC-3/2002
- Devise: EUR
- Coûts indirects: 3.00 %
- Frais généraux: 13.00 %
- Bénéfice: 6.00 %
- TVA: 20.00 %

## F Aménagements et finitions

### FP Peintures

#### FPI Peintures thermiques

**FPI010** m² Peinture thermo-isolante sur parement intérieur.
Application manuelle de deux couches de peinture thermo-isolante, couleur blanche, finition mate, texture lisse, la première couche diluée avec 10% d'eau et la suivante non diluée, (rendement: 0,33 l/m² chaque couche); application préalable d'une couche d'impression acrylique régulière de l'absorption, sur parement intérieur en mortier, vertical, jusqu'à 3 m de hauteur.
Critère d'évaluation économique: Le prix comprend la protection des éléments du contour qui pourraient être affectés pendant les travaux et la résolution des points singuliers.
Inclut: Préparation du support. Application d'une couche de fond. Application de deux couches de finition.
Critère pour le métré: Surface mesurée selon documentation graphique du Projet, avec le même critère que le support de base.
Critère pour le mémoire: On mesurera la surface réellement exécutée selon les spécifications du Projet, avec le même critère que le support de base.

| Code | U | Désignation | Quantité | Prix | Montant |
|---|---|---|---|---|---|
| mt27pfs010b | l | Impression acrylique, régulant l'absorption, perméable à la vapeur d'eau et résistante aux alcalis, à appliquer à la brosse, au rouleau ou au pistolet. (matériau) | 0.058 | 6.78 | 0.39 |
| mt27pij011a | l | Peinture thermo-isolante pour intérieur, à base de copolymères acryliques et microsphères en céramique, couleur blanche, finition mate, texture lisse, conductivité thermique 0,056 W/(mK), lavable, antimoisissure, respirante et anti-humidité; à appliquer à la brosse, au rouleau ou au pistolet. (matériau) | 0.660 | 5.17 | 3.41 |
| op00tal020 |  | Malaxeur électrique. | 1.000 | 0.00 | 0.00 |
| mo038 | h | Compagnon professionnel III/CP2 peintre. (main-d'œuvre) | 0.124 | 29.25 | 3.63 |
| mo076 | h | Ouvrier professionnel II/OP peintre. (main-d'œuvre) | 0.124 | 26.02 | 3.23 |
| % | % | Frais de chantier des unités d'ouvrage | 2 % | 10.66 | 0.21 |
|  |  | Coûts directs |  |  | 10.87 |
