# Couche principale de façade

- Propriété du fichier: CYPE INGENIEROS, S.A.
- Format: FIEBDC-3/2002
- Devise: EUR
- Coûts indirects: 3.00 %
- Frais généraux: 13.00 %
- Bénéfice: 6.00 %
- TVA: 20.00 %

## G Structure et gros oeuvre

### GM Murs

#### GMT Briques en terre cuite à isolation rapportée

**GMT060** m² Couche principale de façade, de 20 cm d'épaisseur, en maçonnerie de brique creuse en terre cuite avec perforations verticales, à revêtir, 500x200x299 mm, pose avec du mortier à joints minces, renforcée à l'aide de chaînages verticaux avec 0,45 kg/m² d' armatures en acier Fe E 500.
Réalisation d'une couche principale de 20 cm d'épaisseur, en maçonnerie dans mur de façade, de brique creuse en terre cuite avec perforations verticales, à revêtir, 500x200x299 mm, renforcée à l'aide de chaînages verticaux avec 0,45 kg/m² d' armatures en acier Fe E 500, pose avec du mortier à joints minces, composé de ciment, résine, sable siliceux et additifs spécifiques, avec appui minimum des 2/3 du bloc sur le plancher, ou sur des profilés angulaires en acier laminé galvanisé à chaud fixés aux côtés du plancher si, par erreurs de réalisation, le bloc ne s'appuie pas aux 2/3 sur le plancher. Comprend l'implantation, le nivellement et la mise d'aplomb, les chutes et les ruptures, les harpages, le revêtement des rives de plancher avec planelles classiques non isolées 800x40x110 mm, réalisation de linteaux avec blocs en "U" avec armature et remplissage de béton, les jambages et les mouchettes, la réalisation des rencontres et des points particuliers et le nettoyage.
Inclut: Définition des plans de façade via des plombs. Implantation, étage par étage. Marquage sur les poteaux des niveaux de référence générale d'étage et du niveau du revêtement. Assise de la première rangée sur couche de mortier. Mise en place et mise d'aplomb de regards de référence. Pose des fils entre les mires. Mise en place des plombs fixes dans les arêtes. Mise en place des pièces par rangées à niveau. Mise en place des armatures dans les chaînages verticaux et remplissage postérieur avec du béton. Coulage, vibrage et séchage du béton. Revêtement des rives de plancher. Réalisation de tous les travaux nécessaires pour la résolution des ouvertures. Rencontres de la maçonnerie avec les façades, les poteaux et les cloisons. Rencontre de la maçonnerie et du plancher supérieur. Nettoyage du parement.
Critère de métré de projet: Surface mesurée selon documentation graphique du Projet, sans dupliquer les coins ni les rencontres, comprenant le revêtement des rives de plancher, en déduisant les vides de surface supérieure à 4 m².
Critère de mesure de l'ouvrage: On mesurera la surface réellement exécutée selon les spécifications du Projet, sans dupliquer les coins ni les rencontres, comprenant le revêtement des rives de plancher, en déduisant les vides de surface supérieure à 4 m².

| Code | U | Désignation | Quantité | Prix | Montant |
|---|---|---|---|---|---|
| mt04bwi010tqcj | U | Brique creuse en terre cuite avec perforations verticales, à revêtir, 500x200x299 mm, résistance à la compression 10 MPa, selon NF EN 771-1, résistance thermique de la maçonnerie 1,01 m²K/W. (matériau) | 6.600 | 2.95 | 19.47 |
| mt09mif060a | kg | Mortier à joints minces composé de ciment, résine, sable siliceux et additifs spécifiques, fourni en sacs de 25 kg, gâché sur chantier avec une proportion en volume de 1/3. (matériau) | 1.601 | 0.53 | 0.85 |
| mt07aco050a | kg | Ferraille élaborée en atelier industriel avec barres en acier haute adhérence, Fe E 500, de divers diamètres. (matériau) | 0.450 | 1.37 | 0.62 |
| mt07aco050a | kg | Ferraille élaborée en atelier industriel avec barres en acier haute adhérence, Fe E 500, de divers diamètres. | 0.490 | 1.37 | 0.67 |
| mt10haf030fOEi | m³ | Béton C25/30 (XC1(F) D20; S3; Cl 0,4), prêt à l'emploi, selon NF EN 206-1. (matériau) | 0.013 | 133.00 | 1.73 |
| mt04bwi015fa | U | Planelle classique non isolée 800x40x110 mm, à placer avec du mortier de ciment, résistance thermique 0,09 m²K/W. (matériau) | 0.413 | 3.45 | 1.42 |
| mt09mor020d | m³ | Mortier bâtard de ciment CEM II/A-P 32,5 R, chaux et sable, type M-10, confectionné sur chantier avec 380 kg/m³ de ciment et une proportion en volume 1:1/2:4. (matériau) | 0.001 | 162.10 | 0.16 |
| mq06mms010 | h | Mélangeuse en continu avec silo, pour mortier industriel à sec, fourni en vrac. (matériel) | 0.024 | 1.73 | 0.04 |
| op00amo010 |  | Rectifieuse ou scie radiale. | 1.000 | 0.00 | 0.00 |
| mo021 | h | Compagnon professionnel III/CP2 VRD espaces privés pour des travaux de maçonnerie. (main-d'œuvre) | 0.612 | 24.11 | 14.76 |
| mo114 | h | Ouvrier d'exécution I/OE1 VRD espaces privés pour des travaux de maçonnerie. (main-d'œuvre) | 0.333 | 20.14 | 6.71 |
| % | % | Coûts directs complémentaires | 3 % | 46.43 | 1.39 |
|  |  | Coûts directs |  |  | 47.82 |
