# Location d'une grue à tour

- Propriété du fichier: CYPE INGENIEROS, S.A.
- Format: FIEBDC-3/2002
- Devise: EUR
- Coûts indirects: 3.00 %
- Frais généraux: 13.00 %
- Bénéfice: 6.00 %
- TVA: 20.00 %

## P Interventions préalables

### PH Équipements pour travaux en hauteur

#### PHT Grues à tour

**PHT010** U Location d'une grue à tour.
Location mensuelle d'une grue à tour de chantier pour l'élévation et le transport de matériaux, constituée d'une tour métallique, d'un bras horizontal tournant de 25 m de flèche et 750 kg de charge maximale et de moteurs d'orientation, d'élévation et de distribution ou de déplacement de la charge. Comprend la télécommande.
Critère d'évaluation économique: Le prix comprend la maintenance et l'assurance de responsabilité civile.
Inclut: Révision périodique pour garantir sa stabilité et les conditions de sécurité.
Critère pour le métré: Nombre d'unités prévues, selon documentation graphique du Projet.
Critère pour le mémoire: Amortissement sous forme de location mensuelle, selon les conditions définies dans le contrat souscrit avec l'entreprise fournisseur.

| Code | U | Désignation | Quantité | Prix | Montant |
|---|---|---|---|---|---|
| mq07gto010a | U | Location mensuelle d' une grue à tour pour le transport de matériaux de 25 m de flèche et 750 kg de charge en pointe, y compris la télécommande, la maintenance et l'assurance de responsabilité civile. (matériel) | 1.000 | 1172.64 | 1172.64 |
| % | % | Frais de chantier des unités d'ouvrage | 2 % | 1172.64 | 23.45 |
|  |  | Coûts directs |  |  | 1196.09 |
