# Revêtement de sol laminé

- Propriété du fichier: CYPE Ingenieros S.A.
- Format: FIEBDC-3/2016
- Logiciel: Générateur de prix de la construction. CYPE Ingenieros, S.A.
- Date: 25/10/2024
- Devise: EUR
- Coûts indirects: 3 %
- Frais généraux: 13 %
- Bénéfice: 6 %
- TVA: 20 %

## F Aménagements et finitions

### FS Revêtements de sols

#### FSL Laminés

**FSL010** m² Revêtement de sol laminé.
Plancher laminé, à lames de 1200x190 mm, Classe 21: Domestique modéré, résistance à l'abrasion AC1, réalisé avec des panneaux base de HDF laminé décoratif dans pin, finition avec une couche superficielle de protection plastique, assemblage avec adhésif avec classe de sollicitation D3 dans les joints. L'ensemble installé dans un système flottant à rainure et languette sur membrane en mousse de polyéthylène de haute densité de 3 mm d'épaisseur. Comprend les moulures couvre-joints, adhésif et les accessoires de montage pour le revêtement de sol laminé.
Inclut: Mise en place de la base de polyéthylène. Mise en place et découpe de la première rangée par un coin de la pièce. Mise en place et découpe des rangées suivantes. Collage des planches. Nettoyage des restes d'adhésif qui peuvent déborder des joints. Mise en place et découpe de la dernière rangée. Découpe des pièces pour raccords, coins intérieurs et coins extérieurs. Fixation des pièces sur le parement. Dissimulation de la fixation avec du mastic.
Critère pour le métré: Surface utile, mesurée selon documentation graphique du Projet. Le métré par casses et découpes n'a pas été augmenté, puisque 5% de pièces de plus ont été considérées dans la décomposition.
Critère pour le mémoire: On mesurera la surface réellement exécutée selon les spécifications du Projet.

| Code | U | Désignation | Quantité | Prix | Montant |
|---|---|---|---|---|---|
| mt16pnc020a | m² | Membrane en mousse de polyéthylène de haute densité de 3 mm d'épaisseur; fournissant une réduction du niveau global de pression au bruit de choc de 16 dB. (matériau) | 1.1 | 0.52 | 0.572 |
| mt16aaa030 | m | Ruban autoadhésif pour le scellement des joints. (matériau) | 0.44 | 0.3 | 0.132 |
| mt18lpg010ag | m² | Revêtement de sol laminé, installation avec de la colle, Classe 21: Domestique modéré, résistance à l'abrasion AC1, épaisseur 7 mm et dimensions 1200x190 mm, constitué de: panneau de base en HDF, laminé décoratif de pin de 0,2 mm et avec une couche superficielle de protection plastique. Selon NF EN 13329 et NF EN 14041. (matériau) | 1.05 | 10.39 | 10.910 |
| mt18mva070 | l | Adhésif, avec classe de sollicitation D3 selon NF EN 204. (matériau) | 0.05 | 3.59 | 0.180 |
| mo028 | h | Compagnon professionnel III/CP2 poseur de sols laminés. (main-d'œuvre) | 0.1 | 29.25 | 2.925 |
| mo066 | h | Ouvrier professionnel II/OP poseur de sols laminés. (main-d'œuvre) | 0.08 | 26.02 | 2.082 |
| % | % | Frais de chantier des unités d'ouvrage | 2 % | 16.801 | 0.336 |
|  |  | Coûts directs |  |  | 17.137 |

Déchets:
- pose: mt16pnc020a; facteur de déchet 0.06
- pose: mt16aaa030 Ruban autoadhésif pour le scellement des joints; facteur de déchet 0.07
- pose: mt18lpg010ag; facteur de déchet 0.014
- pose: mt18mva070 Adhésif, avec classe de sollicitation D3 selon NF EN 204; facteur de déchet 0.06

## Ressources

**mt16pnc020a** m² Membrane en mousse de polyéthylène de haute densité de 3 mm d'épaisseur; fournissant une réduction du niveau global de
Données techniques: Coût énergétique 10.548 MJ; Émission de CO2 0.407 kg; Code CED 17 06 04; Masse de l'élément 0.06 kg; Volume 0.0001 m3
Déchets:
- emballage: re170203 Plastique. (composant de déchet); quantité 0.024 kg; Code CED 17 02 03; Masse de l'élément 1 kg; Volume 0.001667 m3

**mt16aaa030** m Ruban autoadhésif pour le scellement des joints
Données techniques: Coût énergétique 0.339 MJ; Émission de CO2 0.017 kg; Code CED 17 06 04; Masse de l'élément 0.0025 kg; Volume 0.000004 m3
Déchets:
- emballage: re170203 Plastique; quantité 0.001 kg

**mt18lpg010ag** m² Revêtement de sol laminé
Données techniques: Coût énergétique 953.786 MJ; Émission de CO2 -12.876 kg; Code CED 17 02 01; Masse de l'élément 7 kg; Volume 0.006364 m3
Déchets:
- emballage: re170203 Plastique; quantité 0.03 kg

**mt18mva070** l Adhésif, avec classe de sollicitation D3 selon NF EN 204
Données techniques: Coût énergétique 0.413 MJ; Émission de CO2 0.021 kg; Code CED 17 09 04; Masse de l'élément 1.2 kg; Volume 0.0008 m3
Déchets:
- emballage: re150104 Emballages métalliques. (composant de déchet); quantité 0.042 kg; Code CED 15 01 04; Masse de l'élément 1 kg; Volume 0.001667 m3
