# Démolition d'une paillasse d'escalier de poutrelles en béton et d'éléments allégés

- Propriété du fichier: CYPE INGENIEROS, S.A.
- Format: FIEBDC-3/2002
- Devise: EUR
- Coûts indirects: 3.00 %
- Frais généraux: 13.00 %
- Bénéfice: 6.00 %
- TVA: 20.00 %

**GED010** m² Démolition d'une paillasse d'escalier de poutrelles en béton et d'éléments allégés, jusqu'à 25 cm d'épaisseur, et des marches, avec moyens manuels, marteau piqueur et poste d'oxycoupage, et chargement manuel dans le camion ou la benne.
Démolition d'une paillasse d'escalier de poutrelles en béton et d'éléments allégés, jusqu'à 25 cm d'épaisseur, et des marches, avec moyens manuels, marteau piqueur et poste d'oxycoupage, et chargement manuel dans le camion ou la benne.
Inclut: Démolition de l'élément. Coupe des armatures. Fragmentation des décombres en pièces maniables. Retrait et stockage des décombres. Nettoyage des restes d'ouvrage. Chargement manuel des décombres dans le camion ou la benne.
Critère pour le métré: Surface mesurée à partir de son intérieur en grandeur nature, selon documentation graphique du Projet.
Critère pour le mémoire: On mesurera, par l'intérieur, la surface réellement démolie selon les spécifications du Projet.

| Code | U | Désignation | Quantité | Prix | Montant |
|---|---|---|---|---|---|
| mq05mai030 | h | Marteau pneumatique. (matériel) | 0.560 | 4.08 | 2.28 |
| mq05pdm110 | h | Compresseur portable diesel moyenne pression 10 m³/min. (matériel) | 0.280 | 6.92 | 1.94 |
| mq08sol010 | h | Poste d'oxycoupage, avec acétylène comme combustible et oxygène comme comburant. (matériel) | 0.140 | 7.37 | 1.03 |
| mo019 | h | Compagnon professionnel III/CP2 soudeur. (main-d'œuvre) | 0.140 | 25.92 | 3.63 |
| mo112 | h | Ouvrier d'exécution I/OE2 construction. (main-d'œuvre) | 0.560 | 22.03 | 12.34 |
| mo113 | h | Ouvrier d'exécution I/OE1 construction. (main-d'œuvre) | 0.560 | 21.31 | 11.93 |
| % | % | Frais de chantier des unités d'ouvrage | 2 % | 33.15 | 0.66 |
|  |  | Coûts directs |  |  | 33.81 |
