# Revêtement d'about de plancher avec planelles en terre cuite avec isolation, à revêtir

- Propriété du fichier: CYPE Ingenieros S.A.
- Format: FIEBDC-3/2016
- Logiciel: Générateur de prix de la construction. CYPE Ingenieros, S.A.
- Date: 10/06/2025
- Devise: EUR
- Coûts indirects: 3 %
- Frais généraux: 13 %
- Bénéfice: 6 %
- TVA: 20 %

## G Structure et gros oeuvre

### GR Rives de plancher

#### GRT Planelles en terre cuite

**GRT020** m Revêtement d'about de plancher avec planelles en terre cuite avec isolation, à revêtir.
Revêtement d'about de plancher de 20 cm d'épaisseur, avec planelles isolées en terre cuite associées par collage à une plaque isolante de polystyrène expansé élastifié avec du graphite, 1,0 m²K/W de résistance thermique, 800x65x200 mm, à revêtir. POSE: avec du mortier de ciment industriel, couleur grise, M-5, fourni en vrac.
Inclut: Mise en place et à l'aplomb, nivellement et alignement. Nettoyage du parement.
Critère pour le métré: Longueur mesurée par son plus grand développement linéaire, selon documentation graphique du Projet.
Critère pour le mémoire: On mesurera, par son plus grand développement linéaire, la longueur réellement exécutée selon les spécifications du Projet.

| Code | U | Désignation | Quantité | Prix | Montant |
|---|---|---|---|---|---|
| mt04bwi018fuf | U | Planelle isolée en terre cuite à revêtir associée par collage à une plaque isolante de polystyrène expansé élastifié avec du graphite, 1 m²K/W de résistance thermique, 800x65x200 mm, en abouts de plancher de 20 cm d'épaisseur. (matériau) | 1.23 | 22 | 27.060 |
| mt09mif010cb | t | Mortier industriel pour maçonnerie, de ciment, couleur grise, catégorie M-5 (résistance à la compression 5 N/mm²), fourni en vrac, selon NF EN 998-2. (matériau) | 0.002 | 50.2 | 0.100 |
| mt08aaa010a | m³ | Eau. (matériau) | 0.004 | 1.5 | 0.006 |
| mq06mms010 | h | Mélangeuse en continu avec silo, pour mortier industriel à sec, fourni en vrac. (matériel) | 0.006 | 1.94 | 0.012 |
| mo114 | h | Ouvrier d'exécution I/OE1 construction pour des travaux de maçonnerie. (main-d'œuvre) | 0.182 | 25.69 | 4.676 |
| mo021 | h | Compagnon professionnel III/CP2 construction pour des travaux de maçonnerie. (main-d'œuvre) | 0.18 | 30.66 | 5.519 |
| % | % | Frais de chantier des unités d'ouvrage | 2 % | 37.373 | 0.747 |
|  |  | Coûts directs |  |  | 38.120 |

Déchets:
- pose: mt04bwi018fuf; facteur de déchet 0.0126
- pose: mt09mif010cb; facteur de déchet 0.0189

## Ressources

**mt04bwi018fuf** U Planelle isolée en terre cuite à revêtir associée par collage à une plaque isolante de polystyrène expansé élastifié
Données techniques: Coût énergétique 277.529 MJ; Émission de CO2 9.861 kg; Code CED 17 01 02; Masse de l'élément 6.4 kg; Volume 0.00512 m3
Déchets:
- emballage: re170201 Bois. (composant de déchet); quantité 0.017 kg; Code CED 17 02 01; Masse de l'élément 1 kg; Volume 0.000909 m3
- emballage: re170203 Plastique. (composant de déchet); quantité 0.001 kg; Code CED 17 02 03; Masse de l'élément 1 kg; Volume 0.001667 m3

**mt09mif010cb** t Mortier industriel pour maçonnerie
Données techniques: Coût énergétique 1960.000 MJ; Émission de CO2 170.000 kg; Code CED 17 01 01; Masse de l'élément 1000 kg; Volume 0.666667 m3

**mt08aaa010a** m³ Eau
Données techniques: Coût énergétique 60.000 MJ; Émission de CO2 30.000 kg
