# Découpe dans une structure en béton, via un équipement de découpe avec disque à diamant

- Propriété du fichier: CYPE Ingenieros S.A.
- Format: FIEBDC-3/2016
- Logiciel: Générateur de prix de la construction. CYPE Ingenieros, S.A.
- Date: 27/10/2023
- Devise: EUR
- Coûts indirects: 3 %
- Frais généraux: 13 %
- Bénéfice: 6 %
- TVA: 20 %

## T Équipements techniques

### TX Travaux généraux du maçon et du menuisier

#### TXP Pose

**TXP110** m Découpe dans une structure en béton, via un équipement de découpe avec disque à diamant.
Découpe par voie humide dans le mur en béton, jusqu'à une épaisseur maximale de 30 cm, réalisée avec équipement de découpe avec disque à diamant.
Inclut: Implantation des zones à couper. Découpe du béton. Retrait et stockage des décombres. Nettoyage des restes d'ouvrage. Chargement manuel des décombres dans le camion ou la benne.
Critère pour le métré: Longueur mesurée selon documentation graphique du Projet.
Critère pour le mémoire: On mesurera la longueur réellement exécutée selon les spécifications du Projet.

| Code | U | Désignation | Quantité | Prix | Montant |
|---|---|---|---|---|---|
| mt08aaa010a | m³ | Eau. (matériau) | 0.02 | 1.5 | 0.030 |
| mq06cor010a | h | Équipement pour découpe d'éléments en béton, avec disque de diamant et support, par voie humide. (matériel) | 2 | 78 | 156.000 |
| mo113 | h | Ouvrier d'exécution I/OE1 construction. (main-d'œuvre) | 2 | 24.24 | 48.480 |
| % | % | Frais de chantier des unités d'ouvrage | 2 % | 204.510 | 4.090 |
|  |  | Coûts directs |  |  | 208.600 |

## Ressources

**mt08aaa010a** m³ Eau
Données techniques: Coût énergétique 60.000 MJ; Émission de CO2 30.000 kg
