# Parking pour vélos en acier inoxydable modèle Bicilínea "SANTA & COLE" de deux tronçons, de 605 cm de longueur, fixé à une surface support (non comprise dans ce prix)

- Propriété du fichier: CYPE INGENIEROS, S.A.
- Format: FIEBDC-3/2002
- Devise: EUR
- Coûts indirects: 3.00 %
- Frais généraux: 13.00 %
- Bénéfice: 6.00 %
- TVA: 20.00 %

## M Mobilier urbain

### MS Potelets et parkings pour vélos

#### MSV Parkings pour vélos

**MSV010** U Parking pour vélos en acier inoxydable modèle Bicilínea "SANTA & COLE" de deux tronçons, de 605 cm de longueur, fixé à une surface support (non comprise dans ce prix).
Parking pour vélos modèle Bicilínea "SANTA & COLE" de deux tronçons, pour 16 vélos, de 605 cm de longueur, composé de poteaux de garde-corps en platine en acier inoxydable AISI 304 finition suédée, d'une main courante et de bras en tube en acier inoxydable AISI 304 finition poli de 84 et 51 mm de diamètre respectivement et 2 mm d'épaisseur, fixé à une surface support (non comprise dans ce prix). Comprend l'implantation, les éléments d'ancrage et la suppression et le nettoyage du matériau excédant.
Inclut: Implantation. Montage. Suppression et nettoyage du matériau excédant.
Critère pour le métré: Nombre d'unités prévues, selon documentation graphique du Projet.
Critère pour le mémoire: On mesurera le nombre d'unités réellement exécutées selon les spécifications du Projet.

| Code | U | Désignation | Quantité | Prix | Montant |
|---|---|---|---|---|---|
| mt52asc010b | U | Parking pour vélos modèle Bicilínea "SANTA & COLE" de deux tronçons, pour 16 vélos, de 605 cm de longueur, composé de poteaux de garde-corps en platine en acier inoxydable AISI 304 finition suédée, d'une main courante et de bras en tube en acier inoxydable AISI 304 finition poli de 84 et 51 mm de diamètre respectivement et 2 mm d'épaisseur, y compris les boulons d'ancrage. (matériau) | 1.000 | 3034.32 | 3034.32 |
| mt09reh330 | kg | Mortier de résine époxy avec sable de silice, à durcissement rapide, pour remplissage des ancrages. (matériau) | 0.200 | 5.11 | 1.02 |
| mo041 | h | Compagnon professionnel III/CP2 VRD espaces publics. (main-d'œuvre) | 0.880 | 25.52 | 22.46 |
| mo087 | h | Ouvrier professionnel II/OP VRD espaces publics. (main-d'œuvre) | 0.880 | 22.65 | 19.93 |
| % | % | Frais de chantier des unités d'ouvrage | 2 % | 3077.73 | 61.55 |
|  |  | Coûts directs |  |  | 3139.28 |
