# Bordure en demi-rondins de bois

- Propriété du fichier: CYPE INGENIEROS, S.A.
- Format: FIEBDC-3/2002
- Devise: EUR
- Coûts indirects: 3.00 %
- Frais généraux: 13.00 %
- Bénéfice: 6.00 %
- TVA: 20.00 %

## V Voiries

### VB Bordures et rigoles

#### VBB Bois

**VBB040** m Bordure en demi-rondins de bois.
Réalisation d'une bordure et d'une limite de revêtement avec des demi-rondins en bois de pin traité en autoclave avec des sels hydrosolubles, de 8 à 10 cm de diamètre et 35 cm de hauteur, enroulés et unis entre eux avec du fil de fer galvanisé, enfoncés dans le terrain, dépassant de 15 cm du sol. Comprend l'implantation, l'excavation manuelle du terrain, le remblayage et le compactage du terrain contigu au bord déjà placé et la suppression et le nettoyage du matériau excédant.
Inclut: Implantation. Excavation et préparation du terrain. Présentation, aplomb et nivellement. Enfoncement des demi rondins dans le terrain. Remplissage de la tranchée et compactage du terrain. Suppression et nettoyage du matériau excédant.
Critère pour le métré: Longueur mesurée selon documentation graphique du Projet.
Critère pour le mémoire: On mesurera la longueur réellement exécutée selon les spécifications du Projet.

| Code | U | Désignation | Quantité | Prix | Montant |
|---|---|---|---|---|---|
| mt18bma020a | m | Bordure en demi-rondins en bois de pin traité en autoclave avec des sels hydrosolubles, avec classe d'emploi 4 selon NF EN 335, de 8 à 10 cm de diamètre et 35 cm de hauteur, enroulés et unis entre eux avec du fil de fer galvanisé. (matériau) | 1.050 | 13.89 | 14.58 |
| mo041 | h | Compagnon professionnel III/CP2 VRD espaces publics. (main-d'œuvre) | 0.660 | 30.66 | 20.24 |
| mo087 | h | Ouvrier professionnel II/OP VRD espaces publics. (main-d'œuvre) | 0.880 | 27.27 | 24.00 |
| % | % | Frais de chantier des unités d'ouvrage | 2 % | 58.82 | 1.18 |
|  |  | Coûts directs |  |  | 60.00 |
