# Démolition d'un support en bois d'allant jusqu'à 1600 cm² de section avec moyens manuels et tronçonneuse et charge manuelle des décombres dans le camion ou la benne

- Propriété du fichier: CYPE INGENIEROS, S.A.
- Format: FIEBDC-3/2002
- Devise: EUR
- Coûts indirects: 3.00 %
- Frais généraux: 13.00 %
- Bénéfice: 6.00 %
- TVA: 16.00 %

## D Démolitions

### DE Structures

#### DEM Bois

**DEM030** m Démolition d'un support en bois d'allant jusqu'à 1600 cm² de section avec moyens manuels et tronçonneuse et charge manuelle des décombres dans le camion ou la benne.
Démolition d'un support en bois d'allant jusqu'à 1600 cm² de section avec des moyens manuels et tronçonneuse. Comprend nettoyage, suppression des fixations, entassement, le retrait et la charge manuel des décombres dans le camion ou la benne.
Inclut: Démolition de l'élément à la tronçonneuse. Fragmentation des décombres en pièces maniables. Retrait et amassement des décombres. Nettoyage des restes d'ouvrage. Charge manuelle des décombres dans le camion ou la benne.
Critère de métré de projet: Longueur moyenne selon documentation graphique du Projet.
Critère de mesure de l'ouvrage: On mesurera la surface réellement démolie selon les spécifications du Projet.

| Code | U | Désignation | Quantité | Prix | Montant |
|---|---|---|---|---|---|
| mq09sie010 | h | Tronçonneuse à essence, de 50 cm de lame et 3,2 CV de puissance. (matériel) | 0.242 | 3.00 | 0.73 |
| mo059 | h | Ouvrier d'exécution I/OE2 construction. (main-d'œuvre) | 0.164 | 20.13 | 3.30 |
| mo060 | h | Ouvrier d'exécution I/OE1 construction. (main-d'œuvre) | 0.328 | 19.73 | 6.47 |
| % | % | Coûts directs complémentaires | 2 % | 10.50 | 0.21 |
|  |  | Coûts directs |  |  | 10.71 |
